# Pino fixo de fundição

- Propriedade do ficheiro: CYPE Ingenieros S.A.
- Formato: FIEBDC-3/2016
- Programa: Gerador de preços para construção civil. CYPE Ingenieros, S.A.
- Data: 27/09/2024
- Âmbito geográfico: Brasil
- Moeda: BRL
- Custos indiretos: 3 %
- Despesas gerais: 13 %
- Lucro: 6 %
- IVA: 17 %

## U Urbanização interna do lote

### UM Mobiliário urbano

#### UMH Postes e barreiras

**UMH010** Un Pino fixo de fundição.
Pino de ferro fundido, de 820x185 mm, acabamento com tinta antioxidante de cor preto, fixado com buchas e parafusos de aço a uma superfície suporte (não incluída neste preço). Totalmente montado.
Inclui: Marcação de alinhamentos e níveis. Colocação e fixação das peças.
Critério de medição de projeto: Número de unidades previstas, segundo documentação gráfica de Projeto.
Critério de quantitativos de obra: Medir-se-á o número de unidades realmente executadas segundo especificações de Projeto.

| Código | Un | Descrição | Rendimento | Preço | Importância |
|---|---|---|---|---|---|
| mt52mug010a | Un | Pino de ferro fundido, de 820x185 mm, acabamento com tinta antioxidante de cor preto. (material) | 1 | 578.88 | 578.880 |
| mt52mug200h | Un | Repercussão, na colocação de pino, de elementos de fixação sobre superfície suporte: cunhas e parafusos de aço. (material) | 1 | 11.78 | 11.780 |
| mo041 | h | Oficial de obras de construção civil. (mão de obra) | 0.482 | 32.24 | 15.540 |
| mo087 | h | Ajudante de obras de construção civil. (mão de obra) | 0.241 | 30.23 | 7.285 |
| % | % | Custos diretos complementares | 2 % | 613.485 | 12.270 |
|  |  | Custos diretos |  |  | 625.755 |

## Recursos

**mt52mug010a** Un Pino de ferro fundido, de 820x185 mm, acabamento com tinta antioxidante de cor preto
Dados técnicos: Custo energético 413.863 MJ; Emissão de CO2 28.745 kg
Resíduos:
- embalagem: re150101 Embalagens de papel e cartão. (componente de resíduo); rendimento 3.617 kg; Código LER 15 01 01; Massa do elemento 1 kg; Volume 0.001333 m3
