# Equipamento automático de aplicação de cloro

- Propriedade do ficheiro: CYPE Ingenieros S.A.
- Formato: FIEBDC-3/2016
- Programa: Gerador de preços para construção civil. CYPE Ingenieros, S.A.
- Data: 29/05/2024
- Âmbito geográfico: Brasil
- Moeda: BRL
- Custos indiretos: 3 %
- Despesas gerais: 13 %
- Lucro: 6 %
- IVA: 17 %

## U Urbanização interna do lote

### UP Piscinas

#### UPC Equipamentos de controle e cloração

**UPC010** Un Equipamento automático de aplicação de cloro.
Equipamento automático de aplicação de cloro e sulfato de água com bomba dosificadora eletrônica. Inclusive regulador de cloro e PH, reservatório de polietileno e tubulações de ligação.
Inclui: Colocação e fixação do equipamento. Colocação e fixação de acessórios e peças especiais. Verificação do correto funcionamento da instalação.
Critério de medição de projeto: Número de unidades previstas, segundo documentação gráfica de Projeto.
Critério de quantitativos de obra: Medir-se-á o número de unidades realmente executadas segundo especificações de Projeto.

| Código | Un | Descrição | Rendimento | Preço | Importância |
|---|---|---|---|---|---|
| mt47pec010 | Un | Regulador de cloro-pH. (material) | 1 | 6540.39 | 6540.390 |
| mt47pec020 | Un | Bomba dosificadora eletrônica de sulfato de alumina, inclusive acessórios. (material) | 1 | 3143.45 | 3143.450 |
| mt47pec030 | Un | Reservatório de polietileno de 200 litros. (material) | 1 | 259.91 | 259.910 |
| mt47pec040 | Un | Tubos, acessórios e material auxiliar. (material) | 1 | 201.2 | 201.200 |
| mo008 | h | Encanador. (mão de obra) | 2.113 | 40.91 | 86.443 |
| mo107 | h | Ajudante de encanador. (mão de obra) | 2.113 | 30.78 | 65.038 |
| % | % | Custos diretos complementares | 2 % | 10296.431 | 205.929 |
|  |  | Custos diretos |  |  | 10502.360 |

## Recursos

**mt47pec020** Un Bomba dosificadora eletrônica de sulfato de alumina, inclusive acessórios
Dados técnicos: Custo energético 0.860 MJ; Emissão de CO2 1.354 kg
Resíduos:
- embalagem: re150101 Embalagens de papel e cartão. (componente de resíduo); rendimento 1.593 kg; Código LER 15 01 01; Massa do elemento 1 kg; Volume 0.001333 m3
