# Quadro de distribuição

- Propriedade do ficheiro: CYPE Ingenieros S.A.
- Formato: FIEBDC-3/2016
- Programa: Gerador de preços para construção civil. CYPE Ingenieros, S.A.
- Data: 29/05/2024
- Âmbito geográfico: Brasil
- Moeda: BRL
- Custos indiretos: 3 %
- Despesas gerais: 13 %
- Lucro: 6 %
- IVA: 17 %

## U Urbanização interna do lote

### UP Piscinas

#### UPC Equipamentos de controle e cloração

**UPC020** Un Quadro de distribuição.
Quadro de distribuição para piscina de 8x4x1,5 m (volume 48 m³), com caixa estanque, diferencial de alta sensibilidade, arrancador, relé térmico de proteção de motor, selectores, relógio programador manual-automático, pilotos de sinalização funcionamento-paragem e fusíveis de proteção, tudo com cabos e montado interiormente e unido ao motor protegidos por tubo de aço.
Inclui: Colocação da caixa para o quadro. Montagem dos componentes.
Critério de medição de projeto: Número de unidades previstas, segundo documentação gráfica de Projeto.
Critério de quantitativos de obra: Medir-se-á o número de unidades realmente executadas segundo especificações de Projeto.

| Código | Un | Descrição | Rendimento | Preço | Importância |
|---|---|---|---|---|---|
| mt47pec050a | Un | Quadro de distribuição para piscina de 8x4x1,5 m (volume 48 m³) com as proteções necessárias para alimentar todos os equipamentos elétricos e ligação à terra. (material) | 1 | 1242.09 | 1242.090 |
| mo003 | h | Eletricista. (mão de obra) | 2.113 | 40.91 | 86.443 |
| mo102 | h | Ajudante de eletricista. (mão de obra) | 2.113 | 30.78 | 65.038 |
| % | % | Custos diretos complementares | 2 % | 1393.571 | 27.871 |
|  |  | Custos diretos |  |  | 1421.442 |

## Recursos

**mt47pec050a** Un Quadro de distribuição para piscina de 8x4x1,5 m (volume 48 m³) com as proteções necessárias para alimentar todos os
Dados técnicos: Custo energético 0.964 MJ; Emissão de CO2 1.518 kg
Resíduos:
- embalagem: re150101 Embalagens de papel e cartão. (componente de resíduo); rendimento 1.786 kg; Código LER 15 01 01; Massa do elemento 1 kg; Volume 0.001333 m3
