# Permutador de calor água-água

- Propriedade do ficheiro: CYPE Ingenieros S.A.
- Formato: FIEBDC-3/2016
- Programa: Gerador de preços para construção civil. CYPE Ingenieros, S.A.
- Data: 29/05/2024
- Âmbito geográfico: Brasil
- Moeda: BRL
- Custos indiretos: 3 %
- Despesas gerais: 13 %
- Lucro: 6 %
- IVA: 17 %

## U Urbanização interna do lote

### UP Piscinas

#### UPD Equipamentos de tratamento de águas

**UPD060** Un Permutador de calor água-água.
Permutador de calor água-água, de aço inoxidável AISI 316, de 710 mm de comprimento, 49 kW de potência, temperatura de trabalho entre 15°C e 70°C, pressão máxima de trabalho de 4 bar, com tubos de titânio, termostato digital, sensor de temperatura NTC, detector de fluxo, bomba e ligações de 1" de diâmetro.
Inclui: Colocação. Ligação e verificação do seu correto funcionamento.
Critério de medição de projeto: Número de unidades previstas, segundo documentação gráfica de Projeto.
Critério de quantitativos de obra: Medir-se-á o número de unidades realmente executadas segundo especificações de Projeto.

| Código | Un | Descrição | Rendimento | Preço | Importância |
|---|---|---|---|---|---|
| mt47ped140f | Un | Permutador de calor água-água, de aço inoxidável AISI 316, de 710 mm de comprimento, 49 kW de potência, temperatura de trabalho entre 15°C e 70°C, pressão máxima de trabalho de 4 bar, com tubos de titânio, termostato digital, sensor de temperatura NTC, detector de fluxo, bomba e ligações de 1" de diâmetro. (material) | 1 | 3062.05 | 3062.050 |
| mo008 | h | Encanador. (mão de obra) | 2.347 | 40.91 | 96.016 |
| mo107 | h | Ajudante de encanador. (mão de obra) | 2.347 | 30.78 | 72.241 |
| % | % | Custos diretos complementares | 2 % | 3230.307 | 64.606 |
|  |  | Custos diretos |  |  | 3294.913 |
