# Equipamento de depuração

- Propriedade do ficheiro: CYPE Ingenieros S.A.
- Formato: FIEBDC-3/2016
- Programa: Gerador de preços para construção civil. CYPE Ingenieros, S.A.
- Data: 29/10/2025
- Âmbito geográfico: Brasil
- Moeda: BRL
- Custos indiretos: 3 %
- Despesas gerais: 13 %
- Lucro: 6 %
- IVA: 17 %

## U Urbanização interna do lote

### UP Piscinas

#### UPD Equipamentos de tratamento de águas

**UPD010** Un Equipamento de depuração.
Equipamento completo de depuração para piscina de 8x4x1,5 m (volume 48 m³), constituído por: EQUIPAMENTO DE FILTRAÇÃO construído em poliéster reforçado com fibra de vidro, coletor de plástico, válvulas de borboleta para filtragem e lavagem, pré-filtros de cabelo, cestos coadores, bombas centrífugas, motores elétricos, manômetros; CIRCUITO FECHADO DE TUBAGENS DE PVC à volta da piscina e ligação do filtro com o grupo motobomba e ACESSÓRIOS constituídos por: 1 ralo de fundo anti-redemoinho de poliéster, 3 bocas de impulsão de ABS e 2 skimmers de ABS.
Inclui: Colocação e fixação do equipamento. Instalação de tubulações. Colocação e fixação de acessórios e peças especiais. Verificação do correto funcionamento da instalação.
Critério de medição de projeto: Número de unidades previstas, segundo documentação gráfica de Projeto.
Critério de quantitativos de obra: Medir-se-á o número de unidades realmente executadas segundo especificações de Projeto.

| Código | Un | Descrição | Rendimento | Preço | Importância |
|---|---|---|---|---|---|
| mt47ped010a | Un | Equipamento de filtragem completo para piscina de 8x4x1,5 m (volume 48 m³). (material) | 1 | 12034.66 | 12034.660 |
| mt47ped020a | Un | Circuito de tubulações, válvulas e acessórios para piscina de 8x4x1,5 m (volume 48 m³). (material) | 1 | 2589.54 | 2589.540 |
| mt47ped030a | Un | Skimmer com boca standard, de resinas termoplásticas de ABS, cor branca, com tampa circular, flutuador de comporta, clapeta para regulação de vazão e cesto recolhe folhas, inclusive peças de ligação. (material) | 2 | 308.44 | 616.880 |
| mt47ped040a | Un | Boca de impulsão, de resinas termoplásticas de ABS, cor branca, para colar a tubo de 50 mm de diâmetro. (material) | 3 | 27.1 | 81.300 |
| mt47ped050f | Un | Ralo de fundo quadrado de piscina, de resinas termoplásticas de ABS, de 210x210 mm, cor branca, de saída horizontal de 50 mm de diâmetro, com grelha plana de resinas termoplásticas de ABS. (material) | 1 | 113.25 | 113.250 |
| mt47ped070 | Un | Flanges, juntas e material auxiliar. (material) | 1 | 32.94 | 32.940 |
| mo008 | h | Encanador. (mão de obra) | 19.954 | 42.82 | 854.430 |
| mo107 | h | Ajudante de encanador. (mão de obra) | 19.954 | 32.08 | 640.124 |
| mo003 | h | Eletricista. (mão de obra) | 2.347 | 42.82 | 100.499 |
| mo102 | h | Ajudante de eletricista. (mão de obra) | 2.347 | 32.08 | 75.292 |
| % | % | Custos diretos complementares | 2 % | 17138.915 | 342.778 |
|  |  | Custos diretos |  |  | 17481.693 |

## Recursos

**mt47ped030a** Un Skimmer com boca standard
Dados técnicos: Custo energético 289.139 MJ; Emissão de CO2 14.162 kg
Resíduos:
- embalagem: re150101 Embalagens de papel e cartão. (componente de resíduo); rendimento 0.072 kg; Código LER 15 01 01; Massa do elemento 1 kg; Volume 0.001333 m3

**mt47ped040a** Un Boca de impulsão, de resinas termoplásticas de ABS, cor branca, para colar a tubo de 50 mm de diâmetro
Dados técnicos: Custo energético 284.239 MJ; Emissão de CO2 13.923 kg
Resíduos:
- embalagem: re150101 Embalagens de papel e cartão; rendimento 0.072 kg

**mt47ped050f** Un Ralo de fundo quadrado de piscina
Dados técnicos: Custo energético 392.039 MJ; Emissão de CO2 19.181 kg
Resíduos:
- embalagem: re150101 Embalagens de papel e cartão; rendimento 0.072 kg
