# Projetor subaquático para piscina de tanque de concreto

- Propriedade do ficheiro: CYPE Ingenieros S.A.
- Formato: FIEBDC-3/2016
- Programa: Gerador de preços para construção civil. CYPE Ingenieros, S.A.
- Data: 29/05/2024
- Âmbito geográfico: Brasil
- Moeda: BRL
- Custos indiretos: 3 %
- Despesas gerais: 13 %
- Lucro: 6 %
- IVA: 17 %

## U Urbanização interna do lote

### UP Piscinas

#### UPI Equipamentos de iluminação

**UPI020** Un Projetor subaquático para piscina de tanque de concreto.
Projetor de luz multicor, de plástico, de cor branca, com embelezador de aço inoxidável AISI-316L, de 43 W de potência, classe de eficiência energética G, fluxo luminoso 2544 lúmens, alimentação a 12 V, proteção IP68, para piscina de tanque de concreto, com fixação através de cruz, buchas e parafusos. Inclusive acessórios, ganchos e material auxiliar.
Inclui: Montagem e fixação. Ligação. Verificação do seu correto funcionamento.
Critério de medição de projeto: Número de unidades previstas, segundo documentação gráfica de Projeto.
Critério de quantitativos de obra: Medir-se-á o número de unidades realmente executadas segundo especificações de Projeto.

| Código | Un | Descrição | Rendimento | Preço | Importância |
|---|---|---|---|---|---|
| mt47pil120Na | Un | Projetor de luz multicor, de plástico, de cor branca, com embelezador de aço inoxidável AISI-316L, de 43 W de potência, classe de eficiência energética G, fluxo luminoso 2544 lúmens, alimentação a 12 V, proteção IP68, para piscina de tanque de concreto, com fixação através de cruz, buchas e parafusos. (material) | 1 | 2187.12 | 2187.120 |
| mt34www011 | Un | Material auxiliar para instalação de dispositivo de iluminação. (material) | 1 | 6.03 | 6.030 |
| mo003 | h | Eletricista. (mão de obra) | 0.469 | 40.91 | 19.187 |
| mo102 | h | Ajudante de eletricista. (mão de obra) | 0.469 | 30.78 | 14.436 |
| % | % | Custos diretos complementares | 2 % | 2226.773 | 44.535 |
|  |  | Custos diretos |  |  | 2271.308 |

## Recursos

**mt47pil120Na** Un Projetor de luz multicor
Dados técnicos: Custo energético 0.988 MJ; Emissão de CO2 1.555 kg
Resíduos:
- embalagem: re150101 Embalagens de papel e cartão. (componente de resíduo); rendimento 1.829 kg; Código LER 15 01 01; Massa do elemento 1 kg; Volume 0.001333 m3
