# Skimmer

- Propriedade do ficheiro: CYPE Ingenieros S.A.
- Formato: FIEBDC-3/2016
- Programa: Gerador de preços para construção civil. CYPE Ingenieros, S.A.
- Data: 29/05/2024
- Âmbito geográfico: Brasil
- Moeda: BRL
- Custos indiretos: 3 %
- Despesas gerais: 13 %
- Lucro: 6 %
- IVA: 17 %

## U Urbanização interna do lote

### UP Piscinas

#### UPM Complementos para tanque de piscina

**UPM010** Un Skimmer.
Skimmer com boca standard, de resinas termoplásticas de ABS, cor branca, com tampa quadrada, flutuador de comporta, clapeta para regulação de vazão e cesto recolhe folhas. Inclusive peças de ligação.
Inclui: Montagem, ligação e verificação do seu correto funcionamento.
Critério de medição de projeto: Número de unidades previstas, segundo documentação gráfica de Projeto.
Critério de quantitativos de obra: Medir-se-á o número de unidades realmente executadas segundo especificações de Projeto.

| Código | Un | Descrição | Rendimento | Preço | Importância |
|---|---|---|---|---|---|
| mt47ped030b | Un | Skimmer com boca standard, de resinas termoplásticas de ABS, cor branca, com tampa quadrada, flutuador de comporta, clapeta para regulação de vazão e cesto recolhe folhas, inclusive peças de ligação. (material) | 1 | 344.09 | 344.090 |
| mo008 | h | Encanador. (mão de obra) | 0.293 | 40.91 | 11.987 |
| mo107 | h | Ajudante de encanador. (mão de obra) | 0.293 | 30.78 | 9.019 |
| % | % | Custos diretos complementares | 2 % | 365.096 | 7.302 |
|  |  | Custos diretos |  |  | 372.398 |

## Recursos

**mt47ped030b** Un Skimmer com boca standard
Dados técnicos: Custo energético 305.212 MJ; Emissão de CO2 15.214 kg
Resíduos:
- embalagem: re150101 Embalagens de papel e cartão. (componente de resíduo); rendimento 0.074 kg; Código LER 15 01 01; Massa do elemento 1 kg; Volume 0.001333 m3
