# Borda de piscina

- Propriedade do ficheiro: CYPE Ingenieros S.A.
- Formato: FIEBDC-3/2016
- Programa: Gerador de preços para construção civil. CYPE Ingenieros, S.A.
- Data: 27/09/2024
- Âmbito geográfico: Brasil
- Moeda: BRL
- Custos indiretos: 3 %
- Despesas gerais: 13 %
- Lucro: 6 %
- IVA: 17 %

## U Urbanização interna do lote

### UP Piscinas

#### UPR Arremates pré-fabricados

**UPR010** m Borda de piscina.
Formação de borda de piscina com peças pré-fabricadas de concreto, anti-deslizantes, de 40x100 cm, cor branca, acabamento escovado, assente com argamassa de cimento, confeccionada em obra, dosificação 1:6. Inclusive tratamento de juntas, montagem, colocação e assentamento.
Inclui: Marcação da disposição das peças. Colocação com argamassa das peças alinhadas, com uma leve caimento para o exterior. Rejuntamento e limpeza das peças.
Critério de medição de projeto: Comprimento medido segundo documentação gráfica de Projeto.
Critério de quantitativos de obra: Medir-se-á o comprimento realmente executado segundo especificações de Projeto.

| Código | Un | Descrição | Rendimento | Preço | Importância |
|---|---|---|---|---|---|
| mt47prp050a | m | Peças pré-fabricadas de concreto, anti-deslizantes, de 40x100 cm, cor branca, acabamento escovado, para borda de piscina. (material) | 1.05 | 165.62 | 173.901 |
| mt08aaa010a | m³ | Água. (material) | 0.006 | 3.79 | 0.023 |
| mt01arg005a | t | Areia de pedreira, para argamassa preparada em obra. (material) | 0.024 | 50.71 | 1.217 |
| mt08cem002 | kg | Cimento cinza em sacos. (material) | 3.75 | 0.63 | 2.363 |
| mt09moe030 | m³ | Argamassa especial extrafina. (material) | 0.001 | 302.89 | 0.303 |
| mq06hor010 | h | Betoneira elétrica com uma capacidade de amassamento de 160 l. (equipamento) | 0.012 | 12.69 | 0.152 |
| mo041 | h | Oficial de obras de construção civil. (mão de obra) | 0.258 | 32.24 | 8.318 |
| mo087 | h | Ajudante de obras de construção civil. (mão de obra) | 0.27 | 30.23 | 8.162 |
| % | % | Custos diretos complementares | 2 % | 194.439 | 3.889 |
|  |  | Custos diretos |  |  | 198.328 |

Resíduos:
- colocação: mt47prp050a; fator de resíduo 0.0083
- colocação: mt01arg005a Areia de pedreira, para argamassa preparada em obra; fator de resíduo 0.00501329
- colocação: mt08cem002 Cimento cinza em sacos; fator de resíduo 0.0063
- colocação: mt09moe030 Argamassa especial extrafina; fator de resíduo 0.0036

## Recursos

**mt47prp050a** m Peças pré-fabricadas de concreto
Dados técnicos: Custo energético 5.923 MJ; Emissão de CO2 5.309 kg; Código LER 17 01 01; Massa do elemento 34 kg; Volume 0.022667 m3
Resíduos:
- embalagem: re170201 Madeira. (componente de resíduo); rendimento 0.004 kg; Código LER 17 02 01; Massa do elemento 1 kg; Volume 0.000909 m3
- embalagem: re170203 Plástico. (componente de resíduo); rendimento 0.045 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt09moe030** m³ Argamassa especial extrafina
Dados técnicos: Custo energético 3724.000 MJ; Emissão de CO2 323.000 kg; Código LER 17 01 01; Massa do elemento 1900 kg; Volume 1.266667 m3
