# Canaleta de drenagem na borda de piscina

- Propriedade do ficheiro: CYPE Ingenieros S.A.
- Formato: FIEBDC-3/2016
- Programa: Gerador de preços para construção civil. CYPE Ingenieros, S.A.
- Data: 29/05/2024
- Âmbito geográfico: Brasil
- Moeda: BRL
- Custos indiretos: 3 %
- Despesas gerais: 13 %
- Lucro: 6 %
- IVA: 17 %

## U Urbanização interna do lote

### UP Piscinas

#### UPR Arremates pré-fabricados

**UPR020** m Canaleta de drenagem na borda de piscina.
Formação de canaleta de drenagem na borda de piscina composta por peças pré-fabricadas de concreto para coleta de águas de 30 cm de largura, colocadas sobre lastro de concreto simples C20 classe de agressividade ambiental I e tipo de ambiente rural, brita 1, consistência S50 de 10 cm de espessura, assentes com argamassa de cimento, confeccionada em obra, dosificação 1:6, com emboço e afagadas interiormente com argamassa de cimento, confeccionada em obra, com aditivo hidrófugo, dosificação 1:3, com ângulos arredondados e posterior revestimento com poliéster reforçado com fibra de vidro. Inclusive grelha com textura anti-deslizante em material plástico de 340 mm de largura, ensamblada entre si com dispositivo de união articulado, perfil suporte e peças especiais de esquina.
Inclui: Formação da base. Marcação do traçado da canaleta de drenagem. Montagem das peças pré-fabricadas. Execução de aberturas para ligação de tubos. União e ajuste das juntas dos coletores à canaleta de drenagem. Formação do revestimento superficial. Colocação da grelha. Verificação do seu correto funcionamento.
Critério de medição de projeto: Comprimento medido segundo documentação gráfica de Projeto.
Critério de quantitativos de obra: Medir-se-á o comprimento realmente executado segundo especificações de Projeto.

| Código | Un | Descrição | Rendimento | Preço | Importância |
|---|---|---|---|---|---|
| mt10hmf060ana | m³ | Concreto simples C20 classe de agressividade ambiental I e tipo de ambiente rural, brita 1, consistência S50, dosado em central, segundo ABNT NBR 8953. (material) | 0.05 | 316.08 | 15.804 |
| mt11cah010 | m | Canaleta pré-fabricada de concreto para coleta de águas, de 30 cm de largura, inclusive peças especiais. (material) | 1.05 | 15.41 | 16.181 |
| mt08aaa010a | m³ | Água. (material) | 0.012 | 3.79 | 0.045 |
| mt01arg005a | t | Areia de pedreira, para argamassa preparada em obra. (material) | 0.064 | 50.71 | 3.245 |
| mt08cem002 | kg | Cimento cinza em sacos. (material) | 12 | 0.63 | 7.560 |
| mt08adt010 | kg | Aditivo hidrófugo para impermeabilização de argamassas ou concretos. (material) | 0.09 | 3.03 | 0.273 |
| mt47prp030 | m² | Rede de fibra de vidro. (material) | 1 | 6.49 | 6.490 |
| mt47prp040 | kg | Resina de poliéster. (material) | 0.75 | 20.41 | 15.308 |
| mt47prp010 | m | Grelha de PVC de 34 cm de largura para canaleta de piscina, de material plástico com textura anti-deslizante, inclusive perfils suporte e peças especiais de esquina. (material) | 1.05 | 74.88 | 78.624 |
| mt47prp020 | Un | Peças especiais e material complementar. (material) | 1 | 2.5 | 2.500 |
| mq06hor010 | h | Betoneira elétrica com uma capacidade de amassamento de 160 l. (equipamento) | 0.032 | 12.69 | 0.406 |
| mo087 | h | Ajudante de obras de construção civil. (mão de obra) | 1.432 | 30.23 | 43.289 |
| mo041 | h | Oficial de obras de construção civil. (mão de obra) | 0.704 | 32.24 | 22.697 |
| % | % | Custos diretos complementares | 2 % | 212.422 | 4.248 |
|  |  | Custos diretos |  |  | 216.670 |

Resíduos:
- colocação: mt10hmf060ana; fator de resíduo 0.0012861
- colocação: mt01arg005a Areia de pedreira, para argamassa preparada em obra; fator de resíduo 0.00501329
- colocação: mt08cem002 Cimento cinza em sacos; fator de resíduo 0.0063
- colocação: mt08adt010 Aditivo hidrófugo para impermeabilização de argamassas ou concretos; fator de resíduo 0.055
- colocação: mt47prp030 Rede de fibra de vidro; fator de resíduo 0.055
- colocação: mt47prp040 Resina de poliéster; fator de resíduo 0.03

## Recursos

**mt10hmf060ana** m³ Concreto simples C20 classe de agressividade ambiental I e tipo de ambiente rural
Dados técnicos: Custo energético 1920.000 MJ; Emissão de CO2 240.000 kg; Código LER 17 01 01; Massa do elemento 2400 kg; Volume 1.6 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou concretos
Dados técnicos: Custo energético 71.130 MJ; Emissão de CO2 2.824 kg; Código LER 17 09 04; Massa do elemento 1 kg; Volume 0.000667 m3
Resíduos:
- embalagem: re170203 Plástico; rendimento 0.032 kg

**mt47prp030** m² Rede de fibra de vidro
Dados técnicos: Custo energético 16.159 MJ; Emissão de CO2 0.795 kg; Código LER 17 02 03; Massa do elemento 0.198 kg; Volume 0.00033 m3
Resíduos:
- embalagem: re170203 Plástico; rendimento 0.024 kg

**mt47prp040** kg Resina de poliéster
Dados técnicos: Custo energético 86.761 MJ; Emissão de CO2 3.294 kg; Código LER 17 09 04; Massa do elemento 1 kg; Volume 0.000667 m3
Resíduos:
- embalagem: re170203 Plástico; rendimento 0.003 kg
