# Pré-instalação de medidor de irrigação

- Propriedade do ficheiro: CYPE Ingenieros S.A.
- Formato: FIEBDC-3/2016
- Programa: Gerador de preços para construção civil. CYPE Ingenieros, S.A.
- Data: 29/05/2024
- Âmbito geográfico: Brasil
- Moeda: BRL
- Custos indiretos: 3 %
- Despesas gerais: 13 %
- Lucro: 6 %
- IVA: 17 %

## U Urbanização interna do lote

### UR Irrigação

#### URC Medidores

**URC010** Un Pré-instalação de medidor de irrigação.
Pré-instalação de medidor de irrigação de 2 1/2" DN 65 mm, colocado em armário pré-fabricado, ligado ao ramal de ligação e ao ramal de abastecimento e distribuição, formada por dois registros de esfera de latão niquelado; torneira de purga e válvula de retenção. Inclusive fechadura especial de seção quadrada e outro material auxiliar.
Critérios considerados na determinação do preço da unidade de obra: O preço não inclui o medidor.
Inclui: Marcação. Colocação e fixação de acessórios e peças especiais. Ligação e verificação do seu correto funcionamento.
Critério de medição de projeto: Número de unidades previstas, segundo documentação gráfica de Projeto.
Critério de quantitativos de obra: Medir-se-á o número de unidades realmente executadas segundo especificações de Projeto.

| Código | Un | Descrição | Rendimento | Preço | Importância |
|---|---|---|---|---|---|
| mt37sve010h | Un | Registro de esfera de latão niquelado para enroscar de 2 1/2". (material) | 2 | 247.31 | 494.620 |
| mt37sgl010c | Un | Torneira de purga de 25 mm. (material) | 1 | 19.83 | 19.830 |
| mt37svr010g | Un | Válvula de retenção de latão para enroscar de 2 1/2". (material) | 1 | 161.75 | 161.750 |
| mt37cir010c | Un | Armário de fibra de vidro de 85x60x30 cm para alojar medidor individual de água de 50 a 65 mm, provido de fechadura especial de seção quadrada. (material) | 1 | 381.3 | 381.300 |
| mt37www010 | Un | Material auxiliar para instalações de abastecimento de água. (material) | 1 | 4.18 | 4.180 |
| mo008 | h | Encanador. (mão de obra) | 1.589 | 40.91 | 65.006 |
| mo107 | h | Ajudante de encanador. (mão de obra) | 0.795 | 30.78 | 24.470 |
| % | % | Custos diretos complementares | 4 % | 1151.156 | 46.046 |
|  |  | Custos diretos |  |  | 1197.202 |

## Recursos

**mt37sve010h** Un Registro de esfera de latão niquelado para enroscar de 2 1/2"
Dados técnicos: Custo energético 2863.949 MJ; Emissão de CO2 192.401 kg
Resíduos:
- embalagem: re150101 Embalagens de papel e cartão. (componente de resíduo); rendimento 0.072 kg; Código LER 15 01 01; Massa do elemento 1 kg; Volume 0.001333 m3

**mt37sgl010c** Un Torneira de purga de 25 mm
Dados técnicos: Custo energético 0.039 MJ; Emissão de CO2 0.061 kg
Resíduos:
- embalagem: re150101 Embalagens de papel e cartão; rendimento 0.072 kg

**mt37svr010g** Un Válvula de retenção de latão para enroscar de 2 1/2"
Dados técnicos: Custo energético 2045.187 MJ; Emissão de CO2 137.413 kg
Resíduos:
- embalagem: re150101 Embalagens de papel e cartão; rendimento 0.072 kg
