# Pré-instalação de medidor de irrigação

- Propriedade do ficheiro: CYPE Ingenieros S.A.
- Formato: FIEBDC-3/2016
- Programa: Gerador de preços para construção civil. CYPE Ingenieros, S.A.
- Data: 29/05/2024
- Âmbito geográfico: Brasil
- Moeda: BRL
- Custos indiretos: 3 %
- Despesas gerais: 13 %
- Lucro: 6 %
- IVA: 17 %

## U Urbanização interna do lote

### UR Irrigação

#### URC Medidores

**URC010** Un Pré-instalação de medidor de irrigação.
Pré-instalação de medidor de irrigação de 3/4" DN 20 mm, colocado em armário pré-fabricado, ligado ao ramal de ligação e ao ramal de abastecimento e distribuição, formada por dois registros de gaveta de latão fundido; torneira de purga e válvula de retenção. Inclusive fechadura especial de seção quadrada e outro material auxiliar.
Critérios considerados na determinação do preço da unidade de obra: O preço não inclui o medidor.
Inclui: Marcação. Colocação e fixação de acessórios e peças especiais. Ligação e verificação do seu correto funcionamento.
Critério de medição de projeto: Número de unidades previstas, segundo documentação gráfica de Projeto.
Critério de quantitativos de obra: Medir-se-á o número de unidades realmente executadas segundo especificações de Projeto.

| Código | Un | Descrição | Rendimento | Preço | Importância |
|---|---|---|---|---|---|
| mt37svc010c | Un | Registro de gaveta de latão fundido, para enroscar, de 3/4". (material) | 2 | 17.58 | 35.160 |
| mt37sgl010b | Un | Torneira de purga de 20 mm. (material) | 1 | 18.03 | 18.030 |
| mt37svr010b | Un | Válvula de retenção de latão para enroscar de 3/4". (material) | 1 | 19.5 | 19.500 |
| mt37cir010a | Un | Armário de fibra de vidro de 40x27x13 cm para alojar medidor individual de água de 13 a 20 mm, provido de fechadura especial de seção quadrada. (material) | 1 | 135.66 | 135.660 |
| mt37www010 | Un | Material auxiliar para instalações de abastecimento de água. (material) | 1 | 4.18 | 4.180 |
| mo008 | h | Encanador. (mão de obra) | 0.999 | 40.91 | 40.869 |
| mo107 | h | Ajudante de encanador. (mão de obra) | 0.499 | 30.78 | 15.359 |
| % | % | Custos diretos complementares | 4 % | 268.758 | 10.750 |
|  |  | Custos diretos |  |  | 279.508 |

## Recursos

**mt37svc010c** Un Registro de gaveta de latão fundido, para enroscar, de 3/4"
Dados técnicos: Custo energético 491.999 MJ; Emissão de CO2 33.101 kg
Resíduos:
- embalagem: re150101 Embalagens de papel e cartão. (componente de resíduo); rendimento 0.072 kg; Código LER 15 01 01; Massa do elemento 1 kg; Volume 0.001333 m3

**mt37sgl010b** Un Torneira de purga de 20 mm
Dados técnicos: Custo energético 0.039 MJ; Emissão de CO2 0.061 kg
Resíduos:
- embalagem: re150101 Embalagens de papel e cartão; rendimento 0.072 kg

**mt37svr010b** Un Válvula de retenção de latão para enroscar de 3/4"
Dados técnicos: Custo energético 737.979 MJ; Emissão de CO2 49.621 kg
Resíduos:
- embalagem: re150101 Embalagens de papel e cartão; rendimento 0.072 kg
