# Pré-instalação de medidor de irrigação

- Propriedade do ficheiro: CYPE Ingenieros S.A.
- Formato: FIEBDC-3/2016
- Programa: Gerador de preços para construção civil. CYPE Ingenieros, S.A.
- Data: 29/05/2024
- Âmbito geográfico: Brasil
- Moeda: BRL
- Custos indiretos: 3 %
- Despesas gerais: 13 %
- Lucro: 6 %
- IVA: 17 %

## U Urbanização interna do lote

### UR Irrigação

#### URC Medidores

**URC010** Un Pré-instalação de medidor de irrigação.
Pré-instalação de medidor de irrigação de 1 1/2" DN 40 mm, colocado em nicho, ligado ao ramal de ligação e ao ramal de abastecimento e distribuição, formada por dois registros de gaveta de latão fundido; torneira de purga e válvula de retenção. Inclusive marco e tampa removível de ferro fundido dúctil e outro material auxiliar.
Critérios considerados na determinação do preço da unidade de obra: O preço não inclui o medidor.
Inclui: Marcação. Colocação e fixação de acessórios e peças especiais. Ligação e verificação do seu correto funcionamento.
Critério de medição de projeto: Número de unidades previstas, segundo documentação gráfica de Projeto.
Critério de quantitativos de obra: Medir-se-á o número de unidades realmente executadas segundo especificações de Projeto.

| Código | Un | Descrição | Rendimento | Preço | Importância |
|---|---|---|---|---|---|
| mt37svc010l | Un | Registro de gaveta de latão fundido, para enroscar, de 1 1/2". (material) | 2 | 57.77 | 115.540 |
| mt37sgl010c | Un | Torneira de purga de 25 mm. (material) | 1 | 19.83 | 19.830 |
| mt37svr010e | Un | Válvula de retenção de latão para enroscar de 1 1/2". (material) | 1 | 53.35 | 53.350 |
| mt37aar010b | Un | Marco e tampa de ferro fundido dúctil de 40x40 cm, segundo Companhia Abastecedora. (material) | 1 | 82.85 | 82.850 |
| mt37www010 | Un | Material auxiliar para instalações de abastecimento de água. (material) | 1 | 4.18 | 4.180 |
| mo008 | h | Encanador. (mão de obra) | 1.271 | 40.91 | 51.997 |
| mo107 | h | Ajudante de encanador. (mão de obra) | 0.636 | 30.78 | 19.576 |
| % | % | Custos diretos complementares | 4 % | 347.323 | 13.893 |
|  |  | Custos diretos |  |  | 361.216 |

## Recursos

**mt37svc010l** Un Registro de gaveta de latão fundido, para enroscar, de 1 1/2"
Dados técnicos: Custo energético 913.679 MJ; Emissão de CO2 61.421 kg
Resíduos:
- embalagem: re150101 Embalagens de papel e cartão. (componente de resíduo); rendimento 0.072 kg; Código LER 15 01 01; Massa do elemento 1 kg; Volume 0.001333 m3

**mt37sgl010c** Un Torneira de purga de 25 mm
Dados técnicos: Custo energético 0.039 MJ; Emissão de CO2 0.061 kg
Resíduos:
- embalagem: re150101 Embalagens de papel e cartão; rendimento 0.072 kg

**mt37svr010e** Un Válvula de retenção de latão para enroscar de 1 1/2"
Dados técnicos: Custo energético 1193.042 MJ; Emissão de CO2 80.183 kg
Resíduos:
- embalagem: re150101 Embalagens de papel e cartão; rendimento 0.072 kg

**mt37aar010b** Un Marco e tampa de ferro fundido dúctil de 40x40 cm, segundo Companhia Abastecedora
Dados técnicos: Custo energético 264.146 MJ; Emissão de CO2 16.520 kg
Resíduos:
- embalagem: re150101 Embalagens de papel e cartão; rendimento 0.072 kg
