# Pulverizador

- Propriedade do ficheiro: CYPE Ingenieros S.A.
- Formato: FIEBDC-3/2016
- Programa: Gerador de preços para construção civil. CYPE Ingenieros, S.A.
- Data: 29/05/2024
- Âmbito geográfico: Brasil
- Moeda: BRL
- Custos indiretos: 3 %
- Despesas gerais: 13 %
- Lucro: 6 %
- IVA: 17 %

## U Urbanização interna do lote

### UR Irrigação

#### URE Equipamentos

**URE025** Un Pulverizador.
Difusor emergente, com 5 cm de altura emergente, vazão proporcional ao setor regado. Inclusive acessórios de ligação à tubulação de abastecimento e distribuição.
Inclui: Instalação no terreno e ligação hidráulica à tubulação de abastecimento e distribuição. Limpeza hidráulica da unidade. Ajuste da vazão de água.
Critério de medição de projeto: Número de unidades previstas, segundo documentação gráfica de Projeto.
Critério de quantitativos de obra: Medir-se-á o número de unidades realmente executadas segundo especificações de Projeto.

| Código | Un | Descrição | Rendimento | Preço | Importância |
|---|---|---|---|---|---|
| mt48dif020a | Un | Difusor emergente, com 5 cm de altura emergente, vazão proporcional ao setor regado, válvula anti-dreno, junta auto-limpável e ligação de 1/2" de diâmetro. (material) | 1 | 7.59 | 7.590 |
| mt37tpj023ca | Un | Abraçadeira de tomada de PP com dois parafusos, para tubo de 32 mm de diâmetro exterior, com tomada para ligação roscada de 1/2" de diâmetro, PN=16 atm, com juntas elásticas de EPDM, segundo ISO 15874-3. (material) | 1 | 7.76 | 7.760 |
| mo008 | h | Encanador. (mão de obra) | 0.17 | 40.91 | 6.955 |
| mo107 | h | Ajudante de encanador. (mão de obra) | 0.17 | 30.78 | 5.233 |
| % | % | Custos diretos complementares | 2 % | 27.538 | 0.551 |
|  |  | Custos diretos |  |  | 28.089 |

Resíduos:
- colocação: mt37tpj023ca; fator de resíduo 0.0275

## Recursos

**mt37tpj023ca** Un Abraçadeira de tomada de PP com dois parafusos
Dados técnicos: Custo energético 36.833 MJ; Emissão de CO2 1.858 kg; Código LER 17 02 03; Massa do elemento 0.38 kg; Volume 0.000633 m3
Resíduos:
- embalagem: re150101 Embalagens de papel e cartão. (componente de resíduo); rendimento 0.035 kg; Código LER 15 01 01; Massa do elemento 1 kg; Volume 0.001333 m3
