# Sensores e estações meteorológicas

- Propriedade do ficheiro: CYPE Ingenieros S.A.
- Formato: FIEBDC-3/2016
- Programa: Gerador de preços para construção civil. CYPE Ingenieros, S.A.
- Data: 29/05/2024
- Âmbito geográfico: Brasil
- Moeda: BRL
- Custos indiretos: 3 %
- Despesas gerais: 13 %
- Lucro: 6 %
- IVA: 17 %

## U Urbanização interna do lote

### UR Irrigação

#### URM Automatização

**URM020** Un Sensores e estações meteorológicas.
Sensor de vento ajustável com funcionamento entre 19 e 56 km/h, com interruptor de intensidade nominal 5 A, só apto para programadores de 24 V de corrente alternada. Inclusive acessórios de montagem e ligação com o programador. Totalmente montado e ligado.
Inclui: Montagem sobre uma superfície exterior. Ligação elétrica com o programador. Ajuste de funcionamento.
Critério de medição de projeto: Número de unidades previstas, segundo documentação gráfica de Projeto.
Critério de quantitativos de obra: Medir-se-á o número de unidades realmente executadas segundo especificações de Projeto.

| Código | Un | Descrição | Rendimento | Preço | Importância |
|---|---|---|---|---|---|
| mt48hun440a | Un | Sensor de vento ajustável com funcionamento entre 19 e 56 km/h, com interruptor de intensidade nominal 5 A, só apto para programadores de 24 V de corrente alternada. (material) | 1 | 320.39 | 320.390 |
| mo003 | h | Eletricista. (mão de obra) | 0.17 | 40.91 | 6.955 |
| mo102 | h | Ajudante de eletricista. (mão de obra) | 0.17 | 30.78 | 5.233 |
| % | % | Custos diretos complementares | 2 % | 332.578 | 6.652 |
|  |  | Custos diretos |  |  | 339.230 |
