# Eletroválvula

- Propriedade do ficheiro: CYPE Ingenieros S.A.
- Formato: FIEBDC-3/2016
- Programa: Gerador de preços para construção civil. CYPE Ingenieros, S.A.
- Data: 29/05/2024
- Âmbito geográfico: Brasil
- Moeda: BRL
- Custos indiretos: 3 %
- Despesas gerais: 13 %
- Lucro: 6 %
- IVA: 17 %

## U Urbanização interna do lote

### UR Irrigação

#### URM Automatização

**URM010** Un Eletroválvula.
Eletroválvula para irrigação, corpo de PVC e polipropileno, ligações roscadas, de 1" de diâmetro, alimentação do solenóide a 24 Vca, com possibilidade de abertura manual e regulador de vazão, com caixa de plástico com tampa. Inclusive acessórios de ligação à tubulação de abastecimento e distribuição, escavação e posterior enchimento. Totalmente montada e ligada.
Inclui: Marcação da caixa. Escavação com meios manuais. Colocação da caixa pré-fabricada. Alojamento da eletroválvula. Realização de ligações hidráulicas da eletroválvula à tubulação de abastecimento e distribuição. Ligação elétrica com o cabo de alimentação.
Critério de medição de projeto: Número de unidades previstas, segundo documentação gráfica de Projeto.
Critério de quantitativos de obra: Medir-se-á o número de unidades realmente executadas segundo especificações de Projeto.

| Código | Un | Descrição | Rendimento | Preço | Importância |
|---|---|---|---|---|---|
| mt48ele010a | Un | Eletroválvula para irrigação, corpo de PVC e polipropileno, ligações roscadas, de 1" de diâmetro, alimentação do solenóide a 24 Vca, com possibilidade de abertura manual e regulador de vazão. (material) | 1 | 77.27 | 77.270 |
| mt48wwg010a | Un | Caixa de plástico, com tampa e sem fundo, de 30x30x30 cm, para alojamento de válvulas em sistemas de irrigação. (material) | 1 | 205.55 | 205.550 |
| mo008 | h | Encanador. (mão de obra) | 0.227 | 40.91 | 9.287 |
| mo107 | h | Ajudante de encanador. (mão de obra) | 0.227 | 30.78 | 6.987 |
| mo003 | h | Eletricista. (mão de obra) | 0.114 | 40.91 | 4.664 |
| % | % | Custos diretos complementares | 2 % | 303.758 | 6.075 |
|  |  | Custos diretos |  |  | 309.833 |

## Recursos

**mt48ele010a** Un Eletroválvula para irrigação
Dados técnicos: Custo energético 16.272 MJ; Emissão de CO2 1.429 kg
Resíduos:
- embalagem: re150101 Embalagens de papel e cartão. (componente de resíduo); rendimento 0.072 kg; Código LER 15 01 01; Massa do elemento 1 kg; Volume 0.001333 m3
