# Separador de gorduras de aço inoxidável

- Propriedade do ficheiro: CYPE Ingenieros S.A.
- Formato: FIEBDC-3/2016
- Programa: Gerador de preços para construção civil. CYPE Ingenieros, S.A.
- Data: 27/09/2024
- Âmbito geográfico: Brasil
- Moeda: BRL
- Custos indiretos: 3 %
- Despesas gerais: 13 %
- Lucro: 6 %
- IVA: 17 %

## U Urbanização interna do lote

### US Tratamento de esgoto sanitário doméstico

#### USA Acessórios

**USA020** Un Separador de gorduras de aço inoxidável.
Separador de gorduras de aço inoxidável AISI 304, de 140 litros, de 2,25 litros/s de vazão máxima de águas cinzentas e de 800x350x500 mm, com tampa, cesta de gradagem extraível, válvula de esvaziamento, boca de entrada e boca de saída de 110 mm de diâmetro.
Inclui: Marcação. Colocação. Ligação e verificação do seu correto funcionamento.
Critério de medição de projeto: Número de unidades previstas, segundo documentação gráfica de Projeto.
Critério de quantitativos de obra: Medir-se-á o número de unidades realmente executadas segundo especificações de Projeto.

| Código | Un | Descrição | Rendimento | Preço | Importância |
|---|---|---|---|---|---|
| mt46fgp100d | Un | Separador de gorduras de aço inoxidável AISI 304, de 140 litros, de 2,25 litros/s de vazão máxima de águas cinzentas e de 800x350x500 mm, com tampa, cesta de gradagem extraível, válvula de esvaziamento, boca de entrada e boca de saída de 110 mm de diâmetro, para instalar por baixo de bancada. (material) | 1 | 7481.07 | 7481.070 |
| mo008 | h | Encanador. (mão de obra) | 0.585 | 40.91 | 23.932 |
| mo107 | h | Ajudante de encanador. (mão de obra) | 0.585 | 30.78 | 18.006 |
| % | % | Custos diretos complementares | 2 % | 7523.008 | 150.460 |
|  |  | Custos diretos |  |  | 7673.468 |

## Recursos

**mt46fgp100d** Un Separador de gorduras de aço inoxidável AISI 304
Dados técnicos: Custo energético 6192.790 MJ; Emissão de CO2 913.447 kg
Resíduos:
- embalagem: re150101 Embalagens de papel e cartão. (componente de resíduo); rendimento 4.056 kg; Código LER 15 01 01; Massa do elemento 1 kg; Volume 0.001333 m3
