# Estação depuradora de águas saponáceas

- Propriedade do ficheiro: CYPE Ingenieros S.A.
- Formato: FIEBDC-3/2016
- Programa: Gerador de preços para construção civil. CYPE Ingenieros, S.A.
- Data: 29/05/2024
- Âmbito geográfico: Brasil
- Moeda: BRL
- Custos indiretos: 3 %
- Despesas gerais: 13 %
- Lucro: 6 %
- IVA: 17 %

## U Urbanização interna do lote

### US Tratamento de esgoto sanitário doméstico

#### USE Estações de tratamento de águas

**USE020** Un Estação depuradora de águas saponáceas.
Estação depuradora de águas saponáceas domésticas de baixa contaminação, com capacidade para 12 utilizadores (população equivalente), composta por filtro de polietileno para grossos, duas bombas para filtragem e lavagem a contra-corrente, filtro duplo automático de alto rendimento, eletroválvula, dois reservatórios de poliéster de seção retangular de 0,5 m³ cada um, equipamento de raios ultravioletas, reservatório de polietileno com bomba para dosificação de colorante, válvulas, reguladores de nível, escoadouro com tubulação de descarga, quadro de distribuição e base. Incluindo tubos entre os diferentes elementos e acessórios, tubulação de escoamento e torneira para esvaziamento. Totalmente montada, ligada e testada, sem incluir o sistema de pressurização nem o vaso de expansão.
Inclui: Marcação. Colocação e fixação da estação depuradora de águas saponáceas. Colocação e fixação de tubulações e acessórios.
Critério de medição de projeto: Número de unidades previstas, segundo documentação gráfica de Projeto.
Critério de quantitativos de obra: Medir-se-á o número de unidades realmente executadas segundo especificações de Projeto.

| Código | Un | Descrição | Rendimento | Preço | Importância |
|---|---|---|---|---|---|
| mt46feb010dh | Un | Estação depuradora de águas saponáceas domésticas de baixa contaminação, com capacidade para 12 utilizadores (população equivalente), composta por filtro de polietileno para grossos, duas bombas para filtragem e lavagem a contra-corrente, filtro duplo automático de alto rendimento, eletroválvula, dois reservatórios de poliéster de seção retangular de 0,5 m³ cada um, equipamento de raios ultravioletas, reservatório de polietileno com bomba para dosificação de colorante, válvulas, reguladores de nível, escoadouro com tubulação de descarga, quadro de distribuição e base. (material) | 1 | 23071.88 | 23071.880 |
| mo008 | h | Encanador. (mão de obra) | 1.755 | 40.91 | 71.797 |
| mo107 | h | Ajudante de encanador. (mão de obra) | 1.755 | 30.78 | 54.019 |
| % | % | Custos diretos complementares | 4 % | 23197.696 | 927.908 |
|  |  | Custos diretos |  |  | 24125.604 |
