# Cerca de madeira

- Propriedade do ficheiro: CYPE Ingenieros S.A.
- Formato: FIEBDC-3/2016
- Programa: Gerador de preços para construção civil. CYPE Ingenieros, S.A.
- Data: 27/09/2024
- Âmbito geográfico: Brasil
- Moeda: BRL
- Custos indiretos: 3 %
- Despesas gerais: 13 %
- Lucro: 6 %
- IVA: 17 %

## U Urbanização interna do lote

### UV Vedações

#### UVA Cercas de madeira

**UVA010** m Cerca de madeira.
Cerca de madeira de pinho tratada em autoclave com sais hidrossolúveis, com classe de risco 4, formada por montantes retangulares de 7x7 cm e 120 cm de altura separados 25 cm entre si, travados com toros torneados de 8 cm de diâmetro e apoiados sobre base realizada com travessas de 20x10 cm, fixada à fundação com parafusos estruturais de aço zincado.
Inclui: Implantação e marcação de eixos. Corte e samblagem das peças. Colocação e fixação provisória da cerca. Aprumo e nivelamento. Fixação definitiva da cerca.
Critério de medição de projeto: Comprimento medido entre eixos, segundo documentação gráfica de Projeto.
Critério de quantitativos de obra: Medir-se-á, a eixos, o comprimento realmente executado segundo especificações de Projeto.

| Código | Un | Descrição | Rendimento | Preço | Importância |
|---|---|---|---|---|---|
| mt18mva160a | m | Montante retangular de madeira de pinho, de 7x7 cm, tratada em autoclave com sais hidrossolúveis, com classe de risco 4. (material) | 4.8 | 10.89 | 52.272 |
| mt18bma010n | m | Travessa de madeira de pinho, de 20x10 cm, tratada em autoclave com sais hidrossolúveis, com classe de risco 4, para base de apoio de cerca de madeira. (material) | 1 | 22.28 | 22.280 |
| mt18bma031a | m | Toro torneado de madeira de pinho tratada em autoclave com sais hidrossolúveis, com classe de risco 4, de 8 cm de diâmetro. (material) | 2 | 7.96 | 15.920 |
| mt07emr100aB | Un | Parafuso estrutural de aço zincado, com arruela, de 12 mm de diâmetro e 160 mm de comprimento, de cabeça hexagonal, para aparafusar diretamente sobre o furo realizado no concreto. (material) | 3 | 16.37 | 49.110 |
| mo048 | h | Carpinteiro de estruturas de madeira. (mão de obra) | 0.214 | 31.99 | 6.846 |
| mo095 | h | Ajudante de montador de estruturas de madeira. (mão de obra) | 0.427 | 30.15 | 12.874 |
| % | % | Custos diretos complementares | 2 % | 159.302 | 3.186 |
|  |  | Custos diretos |  |  | 162.488 |

Resíduos:
- colocação: mt18mva160a Montante retangular de madeira de pinho, de 7x7 cm, tratada em autoclave com sais hidrossolúveis, com classe de risco 4; fator de resíduo 0.0125656
- colocação: mt18bma010n; fator de resíduo 0.00992418
- colocação: mt18bma031a; fator de resíduo 0.013245

## Recursos

**mt18mva160a** m Montante retangular de madeira de pinho, de 7x7 cm, tratada em autoclave com sais hidrossolúveis, com classe de risco 4
Dados técnicos: Custo energético 226.015 MJ; Emissão de CO2 -3.607 kg; Código LER 17 02 01; Massa do elemento 2.7 kg; Volume 0.002455 m3
Resíduos:
- embalagem: re170203 Plástico. (componente de resíduo); rendimento 0.002 kg; Código LER 17 02 03; Massa do elemento 1 kg; Volume 0.001667 m3

**mt18bma010n** m Travessa de madeira de pinho
Dados técnicos: Custo energético 682.250 MJ; Emissão de CO2 -20.778 kg; Código LER 17 02 01; Massa do elemento 11 kg; Volume 0.01 m3
Resíduos:
- embalagem: re170203 Plástico; rendimento 0.003 kg

**mt18bma031a** m Toro torneado de madeira de pinho tratada em autoclave com sais hidrossolúveis
Dados técnicos: Custo energético 173.804 MJ; Emissão de CO2 -5.282 kg; Código LER 17 02 01; Massa do elemento 2.8 kg; Volume 0.002545 m3
Resíduos:
- embalagem: re170203 Plástico; rendimento 0.002 kg
