# Vedação de terreno de peças pré-fabricadas tipo corta-vento, sobre muro

- Propriedade do ficheiro: CYPE Ingenieros S.A.
- Formato: FIEBDC-3/2016
- Programa: Gerador de preços para construção civil. CYPE Ingenieros, S.A.
- Data: 29/05/2024
- Âmbito geográfico: Brasil
- Moeda: BRL
- Custos indiretos: 3 %
- Despesas gerais: 13 %
- Lucro: 6 %
- IVA: 17 %

## U Urbanização interna do lote

### UV Vedações

#### UVB Balaustradas e corta-ventos

**UVB020** m Vedação de terreno de peças pré-fabricadas tipo corta-vento, sobre muro.
Vedação de terreno formada por 6 peças pré-fabricadas tipo corta-vento de concreto de cor branca, de seção retangular, de 6x17x60 cm, em posição vertical, assentes com argamassa de cimento e cal, confeccionada em obra, dosificação 1:1:7, sobre muro de alvenaria ou concreto; com, peças de chapim pré-fabricadas de 20x7x100 cm e bases pré-fabricadas de 14x2,5x100 cm.
Inclui: Limpeza e preparação da borda de apoio. Disposição e montagem das peças. Colocação das peças. Enchimento e perfilamento de juntas com argamassa de cimento.
Critério de medição de projeto: Comprimento medido segundo documentação gráfica de Projeto.
Critério de quantitativos de obra: Medir-se-á o comprimento realmente executado segundo especificações de Projeto.

| Código | Un | Descrição | Rendimento | Preço | Importância |
|---|---|---|---|---|---|
| mt08aaa010a | m³ | Água. (material) | 0.013 | 3.79 | 0.049 |
| mt01arg005a | t | Areia de pedreira, para argamassa preparada em obra. (material) | 0.098 | 50.71 | 4.970 |
| mt08cem042 | kg | Cimento branco em sacos. (material) | 16.25 | 1.22 | 19.825 |
| mt08cal011a | kg | Cal aérea hidratada, com um conteúdo total de óxido de cálcio e óxido de magnésio maior ou igual a 90%, em sacos. (material) | 16.25 | 1.1 | 17.875 |
| mt20cvh010a | Un | Peça pré-fabricada tipo corta-vento de concreto de cor branca, de seção retangular, de 6x17x60 cm, para vedação de terreno. (material) | 6 | 47.3 | 283.800 |
| mt20cvh030a | m | Base pré-fabricada de concreto de cor branca, de 14x2,5x100 cm para o apoio da peça de chapim. (material) | 1 | 20.77 | 20.770 |
| mt20cvh040a | m | Peça de chapim pré-fabricada de concreto de cor branca, de 20x7x100 cm. (material) | 1 | 48.76 | 48.760 |
| mq06hor010 | h | Betoneira elétrica com uma capacidade de amassamento de 160 l. (equipamento) | 0.068 | 12.69 | 0.863 |
| mo041 | h | Oficial de obras de construção civil. (mão de obra) | 0.578 | 32.24 | 18.635 |
| mo087 | h | Ajudante de obras de construção civil. (mão de obra) | 1.236 | 30.23 | 37.364 |
| % | % | Custos diretos complementares | 2 % | 452.911 | 9.058 |
|  |  | Custos diretos |  |  | 461.969 |

Resíduos:
- colocação: mt01arg005a Areia de pedreira, para argamassa preparada em obra; fator de resíduo 0.00501329
- colocação: mt08cem042 Cimento branco em sacos; fator de resíduo 0.0063
- colocação: mt08cal011a Cal aérea hidratada, com um conteúdo total de óxido de cálcio e óxido de magnésio maior ou igual a 90%, em sacos; fator de resíduo 0.042
- colocação: mt20cvh010a; fator de resíduo 0.0248
- colocação: mt20cvh030a Base pré-fabricada de concreto de cor branca, de 14x2,5x100 cm para o apoio da peça de chapim; fator de resíduo 0.0248
- colocação: mt20cvh040a Peça de chapim pré-fabricada de concreto de cor branca, de 20x7x100 cm; fator de resíduo 0.0239687

## Recursos

**mt08aaa010a** m³ Água
Dados técnicos: Custo energético 60.000 MJ; Emissão de CO2 30.000 kg

**mt01arg005a** t Areia de pedreira, para argamassa preparada em obra
Dados técnicos: Custo energético 75.000 MJ; Emissão de CO2 4.000 kg; Código LER 01 04 08; Massa do elemento 1000 kg; Volume 0.666667 m3

**mt08cem042** kg Cimento branco em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08cal011a** kg Cal aérea hidratada, com um conteúdo total de óxido de cálcio e óxido de magnésio maior ou igual a 90%, em sacos
Dados técnicos: Custo energético 5.019 MJ; Emissão de CO2 0.227 kg; Código LER 17 09 04; Massa do elemento 1 kg; Volume 0.000667 m3
Resíduos:
- embalagem: re150101 Embalagens de papel e cartão; rendimento 0.009 kg
- embalagem: re170203 Plástico; rendimento 0.002 kg

**mt20cvh010a** Un Peça pré-fabricada tipo corta-vento de concreto de cor branca
Dados técnicos: Custo energético 5.400 MJ; Emissão de CO2 2.339 kg; Código LER 17 01 01; Massa do elemento 14 kg; Volume 0.009333 m3
Resíduos:
- embalagem: re170201 Madeira; rendimento 0.001 kg
- embalagem: re170203 Plástico; rendimento 0.05 kg

**mt20cvh030a** m Base pré-fabricada de concreto de cor branca, de 14x2,5x100 cm para o apoio da peça de chapim
Dados técnicos: Custo energético 3.751 MJ; Emissão de CO2 1.363 kg; Código LER 17 01 01; Massa do elemento 8.1 kg; Volume 0.0054 m3
Resíduos:
- embalagem: re170201 Madeira; rendimento 0.003 kg
- embalagem: re170203 Plástico; rendimento 0.032 kg

**mt20cvh040a** m Peça de chapim pré-fabricada de concreto de cor branca, de 20x7x100 cm
Dados técnicos: Custo energético 4.178 MJ; Emissão de CO2 3.151 kg; Código LER 17 01 01; Massa do elemento 20 kg; Volume 0.013333 m3
Resíduos:
- embalagem: re170201 Madeira; rendimento 0.003 kg
- embalagem: re170203 Plástico; rendimento 0.033 kg
