# Vedação de junta em piso contínuo de concreto, com perfil pré-moldado

- Propriedade do ficheiro: CYPE Ingenieros S.A.
- Formato: FIEBDC-3/2016
- Programa: Gerador de preços para construção civil. CYPE Ingenieros, S.A.
- Data: 29/05/2024
- Âmbito geográfico: Brasil
- Moeda: BRL
- Custos indiretos: 3 %
- Despesas gerais: 13 %
- Lucro: 6 %
- IVA: 17 %

## U Urbanização interna do lote

### UX Pisos exteriores

#### UXC Contínuos de concreto

**UXC140** m Vedação de junta em piso contínuo de concreto, com perfil pré-moldado.
Vedação de junta intermediária de entre 8 e 17 mm de largura e 40 mm de profundidade, em piso contínuo de concreto, com perfil pré-moldado composto por dois perfis de aço inoxidável AISI 304, entre os que se coloca um perfil de neoprene compressível até 50%.
Inclui: Limpeza e preparação do interior da junta. Corte e colocação do perfil.
Critério de medição de projeto: Comprimento medido segundo documentação gráfica de Projeto.
Critério de quantitativos de obra: Medir-se-á o comprimento realmente executado segundo especificações de Projeto.

| Código | Un | Descrição | Rendimento | Preço | Importância |
|---|---|---|---|---|---|
| mt18wwe040a | Un | Perfil pré-moldado para vedação de juntas intermediárias de entre 8 e 17 mm de largura e 40 mm de profundidade, em pisos contínuos de concreto, composto por dois perfis de aço inoxidável AISI 304, entre os que se coloca um perfil de neoprene compressível até 50%. (material) | 1.05 | 7.14 | 7.497 |
| mo041 | h | Oficial de obras de construção civil. (mão de obra) | 0.12 | 32.24 | 3.869 |
| % | % | Custos diretos complementares | 2 % | 11.366 | 0.227 |
|  |  | Custos diretos |  |  | 11.593 |
