# Ensaio de ladrilhos de pedra natural

- Propriedade do ficheiro: CYPE Ingenieros S.A.
- Formato: FIEBDC-3/2016
- Programa: Gerador de preços para construção civil. CYPE Ingenieros, S.A.
- Data: 29/05/2024
- Âmbito geográfico: Brasil
- Moeda: BRL
- Custos indiretos: 3 %
- Despesas gerais: 13 %
- Lucro: 6 %
- IVA: 17 %

## X Controle de qualidade e ensaios

### XB Pisos

#### XBN De pedra natural

**XBN010** Un Ensaio de ladrilhos de pedra natural.
Ensaios a realizar em laboratório acreditado na área técnica correspondente, sobre uma amostra de granito, recolhida em obra, para a determinação das seguintes características: densidade real. Incluindo deslocamento à obra e relatório de resultados.
Inclui: Deslocamento à obra. Coleta de amostras. Realização dos ensaios. Redação de relatório dos resultados dos ensaios realizados.
Critério de medição de projeto: Ensaio a realizar, segundo documentação do Plano de controle de qualidade.

| Código | Un | Descrição | Rendimento | Preço | Importância |
|---|---|---|---|---|---|
| mt49des010 | Un | Repercussão por deslocamento à obra para a coleta de amostras. (material) | 1 | 1.92 | 1.920 |
| mt49mcp020 | Un | Coleta em obra de amostras de granito, cujo peso não exceda 50 kg. (material) | 1 | 705.44 | 705.440 |
| mt49mcp100 | Un | Ensaio para determinar a densidade real de uma amostra de granito. (material) | 1 | 85.93 | 85.930 |
| mt49mcp030 | Un | Relatório de resultados dos ensaios realizados sobre uma amostra de granito. (material) | 1 | 231.53 | 231.530 |
| % | % | Custos diretos complementares | 2 % | 1024.820 | 20.496 |
|  |  | Custos diretos |  |  | 1045.316 |
