# Ensaio de perfil de PVC para esquadria

- Propriedade do ficheiro: CYPE Ingenieros S.A.
- Formato: FIEBDC-3/2016
- Programa: Gerador de preços para construção civil. CYPE Ingenieros, S.A.
- Data: 29/05/2024
- Âmbito geográfico: Brasil
- Moeda: BRL
- Custos indiretos: 3 %
- Despesas gerais: 13 %
- Lucro: 6 %
- IVA: 17 %

## X Controle de qualidade e ensaios

### XC Esquadrias

#### XCP De PVC

**XCP010** Un Ensaio de perfil de PVC para esquadria.
Ensaios a realizar em laboratório acreditado na área técnica correspondente, sobre uma amostra, recolhida em obra, de perfil de PVC utilizado na fabricação de esquadria, para a determinação das seguintes características: estabilidade dimensional, comportamento ao calor, resistência ao cloreto de metileno. Incluindo deslocamento à obra e relatório de resultados.
Inclui: Deslocamento à obra. Coleta de amostras. Realização dos ensaios. Redação de relatório dos resultados dos ensaios realizados.
Critério de medição de projeto: Ensaio a realizar, segundo documentação do Plano de controle de qualidade.

| Código | Un | Descrição | Rendimento | Preço | Importância |
|---|---|---|---|---|---|
| mt49des010 | Un | Repercussão por deslocamento à obra para a coleta de amostras. (material) | 1 | 1.92 | 1.920 |
| mt49alp020 | Un | Coleta em obra de amostras de elementos de esquadria de PVC. (material) | 1 | 76.86 | 76.860 |
| mt49alp040 | Un | Ensaio para determinar a estabilidade dimensional de uma amostra de perfis de PVC. (material) | 1 | 62.18 | 62.180 |
| mt49alp050 | Un | Ensaio para determinar o comportamento ao calor de uma amostra de perfis de PVC. (material) | 1 | 92.43 | 92.430 |
| mt49alp080 | Un | Ensaio para determinar a resistência ao cloreto de metileno de uma amostra de perfis de PVC. (material) | 1 | 78.01 | 78.010 |
| mt49alp030 | Un | Relatório de resultados dos ensaios realizados sobre uma amostra de esquadria de PVC. (material) | 1 | 231.53 | 231.530 |
| % | % | Custos diretos complementares | 2 % | 542.930 | 10.859 |
|  |  | Custos diretos |  |  | 553.789 |
