# Ensaio de lajotas cerâmicas

- Propriedade do ficheiro: CYPE Ingenieros S.A.
- Formato: FIEBDC-3/2016
- Programa: Gerador de preços para construção civil. CYPE Ingenieros, S.A.
- Data: 27/09/2024
- Âmbito geográfico: Brasil
- Moeda: BRL
- Custos indiretos: 3 %
- Despesas gerais: 13 %
- Lucro: 6 %
- IVA: 17 %

## X Controle de qualidade e ensaios

### XL Materiais cerâmicos

#### XLE Bloco vazado

**XLE010** Un Ensaio de lajotas cerâmicas.
Ensaios a realizar em laboratório acreditado na área técnica correspondente, sobre uma amostra de lajota cerâmica, recolhido em obra, para a determinação das seguintes características: resistência à compressão, resistência à flexão, expansão por umidade. Incluindo deslocamento à obra e relatório de resultados.
Inclui: Deslocamento à obra. Coleta de amostras. Realização dos ensaios. Redação de relatório dos resultados dos ensaios realizados.
Critério de medição de projeto: Ensaio a realizar, segundo documentação do Plano de controle de qualidade.
Critério de quantitativos de obra: Será medido o número de ensaios realizados por laboratório acreditado segundo especificações de Projeto.

| Código | Un | Descrição | Rendimento | Preço | Importância |
|---|---|---|---|---|---|
| mt49des010 | Un | Repercussão por deslocamento à obra para a coleta de amostras. (material) | 1 | 1.92 | 1.920 |
| mt49bvc060 | Un | Coleta em obra de amostras de lajotas cerâmicas, cujo peso não exceda 50 kg. (material) | 1 | 83.23 | 83.230 |
| mt49bvc010 | Un | Ensaio para determinar a resistência à compressão de uma amostra de lajotas cerâmicas. (material) | 1 | 482.73 | 482.730 |
| mt49bvc020 | Un | Ensaio para determinar a resistência à flexão de uma amostra de lajotas cerâmicas. (material) | 1 | 722.96 | 722.960 |
| mt49bvc030 | Un | Ensaio para determinar a expansão por umidade de uma amostra de lajotas cerâmicas. (material) | 1 | 371.08 | 371.080 |
| mt49bvc050 | Un | Relatório de resultados dos ensaios realizados sobre uma amostra de lajotas cerâmicas (material) | 1 | 249.69 | 249.690 |
| % | % | Custos diretos complementares | 2 % | 1911.610 | 38.232 |
|  |  | Custos diretos |  |  | 1949.842 |
