# Ensaio funcional de fachada

- Propriedade do ficheiro: CYPE Ingenieros S.A.
- Formato: FIEBDC-3/2016
- Programa: Gerador de preços para construção civil. CYPE Ingenieros, S.A.
- Data: 27/09/2024
- Âmbito geográfico: Brasil
- Moeda: BRL
- Custos indiretos: 3 %
- Despesas gerais: 13 %
- Lucro: 6 %
- IVA: 17 %

## X Controle de qualidade e ensaios

### XR Ensaios funcionais

#### XRF Fachadas

**XRF010** Un Ensaio funcional de fachada.
Ensaio funcional a realizar por laboratório acreditado na área técnica correspondente, para verificar a estanqueidade de uma zona de fachada, realizado uma vez executado o pano exterior da parede e antes de colocar o isolamento, através da simulação de chuva sobre uma superfície de 3 m de largura aproximadamente e altura correspondente à distância entre lajes. Incluindo deslocamento à obra e relatório de resultados.
Inclui: Deslocamento à obra. Realização do ensaio. Redação de relatório do resultado do ensaio realizado.
Critério de medição de projeto: Ensaio a realizar, segundo documentação do Plano de controle de qualidade.
Critério de quantitativos de obra: Será medido o número de ensaios realizados por laboratório acreditado segundo especificações de Projeto.

| Código | Un | Descrição | Rendimento | Preço | Importância |
|---|---|---|---|---|---|
| mt49prs020 | Un | Ensaio funcional para verificar a estanqueidade de uma zona de fachada, através de simulação de chuva, inclusive deslocamento à obra e relatório de resultados. (material) | 1 | 453.87 | 453.870 |
| % | % | Custos diretos complementares | 2 % | 453.870 | 9.077 |
|  |  | Custos diretos |  |  | 462.947 |
