# Visita a obra

- Propriedade do ficheiro: CYPE Ingenieros S.A.
- Formato: FIEBDC-3/2016
- Programa: Gerador de preços para construção civil. CYPE Ingenieros, S.A.
- Data: 27/09/2024
- Âmbito geográfico: Brasil
- Moeda: BRL
- Custos indiretos: 3 %
- Despesas gerais: 13 %
- Lucro: 6 %
- IVA: 17 %

## X Controle de qualidade e ensaios

### XR Ensaios funcionais

#### XRI Instalações

**XRI070** Un Visita a obra.
Visita do laboratório à obra, situada a uma distância de mais de 30 km.
Inclui: Deslocamento à obra.
Critério de medição de projeto: Estimativa em função do tamanho da obra.
Critério de quantitativos de obra: Será medido o número de visitas realizadas por laboratório acreditado.

| Código | Un | Descrição | Rendimento | Preço | Importância |
|---|---|---|---|---|---|
| mt49prs200b | Un | Visita do laboratório à obra, situada a uma distância de mais de 30 km. (material) | 1 | 623.84 | 623.840 |
| % | % | Custos diretos complementares | 2 % | 623.840 | 12.477 |
|  |  | Custos diretos |  |  | 636.317 |
