# Tampa de plástico para proteção de extremo de armadura

- Propriedade do ficheiro: CYPE Ingenieros S.A.
- Formato: FIEBDC-3/2016
- Programa: Gerador de preços para construção civil. CYPE Ingenieros, S.A.
- Data: 29/05/2024
- Âmbito geográfico: Brasil
- Moeda: BRL
- Custos indiretos: 3 %
- Despesas gerais: 13 %
- Lucro: 6 %
- IVA: 17 %

## Y Segurança e saúde

### YC Sistemas de proteção coletiva

#### YCJ Proteção para extremidade de armaduras

**YCJ010** Un Tampa de plástico para proteção de extremo de armadura.
Proteção de extremo de armadura de 12 a 32 mm de diâmetro, através da colocação de tampa protectora de PVC, de cor vermelha, amortizável em 10 utilizações.
Critério de medição de projeto: Número de unidades previstas, segundo Plano de Segurança e Saúde.
Critério de quantitativos de obra: Medir-se-á o número de unidades realmente colocadas segundo especificações do Plano de Segurança e Saúde.

| Código | Un | Descrição | Rendimento | Preço | Importância |
|---|---|---|---|---|---|
| mt50spr045 | Un | Tampa protectora de PVC, de cor vermelho, para proteção dos extremos das armaduras. (material) | 0.1 | 0.29 | 0.029 |
| mo120 | h | Operário Montador de proteções e sinalização de Segurança e Saúde. (mão de obra) | 0.012 | 27.81 | 0.334 |
| % | % | Custos diretos complementares | 2 % | 0.363 | 0.007 |
|  |  | Custos diretos |  |  | 0.370 |
