# Linha de vida horizontal temporária, de fita de poliéster, fixada ao terreno

- Propriedade do ficheiro: CYPE Ingenieros S.A.
- Formato: FIEBDC-3/2016
- Programa: Gerador de preços para construção civil. CYPE Ingenieros, S.A.
- Data: 29/05/2024
- Âmbito geográfico: Brasil
- Moeda: BRL
- Custos indiretos: 3 %
- Despesas gerais: 13 %
- Lucro: 6 %
- IVA: 17 %

## Y Segurança e saúde

### YC Sistemas de proteção coletiva

#### YCL Linhas e dispositivos de ancoragem

**YCL154** Un Linha de vida horizontal temporária, de fita de poliéster, fixada ao terreno.
Fornecimento, colocação e desmontagem de linha de vida horizontal temporal, de fita de poliéster, de 10 m de comprimento, para segurar a um operário, classe C, composta por 2 dispositivos de ancoragem para enterrar em dois cavas escavadas no terreno de 1,5 m de profundidade, formado cada um deles por fita de poliéster de 35 mm de largura com um disco metálico de 350 mm de diâmetro em um extremo e uma argola no outro extremo e 1 fita de poliéster de 35 mm de largura e 10 m de comprimento, com tensor com mecanismo de bloqueio antirretorno e mosquetão em ambos os extremos, amortizável em 3 utilizações.
Critérios considerados na determinação do preço da unidade de obra: O preço inclui a escavação das cavas, o enchimento posterior com as terras previamente escavadas e a compactação final.
Critério de medição de projeto: Número de unidades previstas, segundo Plano de Segurança e Saúde.
Critério de quantitativos de obra: Medir-se-á o número de unidades realmente colocadas segundo especificações do Plano de Segurança e Saúde.

| Código | Un | Descrição | Rendimento | Preço | Importância |
|---|---|---|---|---|---|
| mt50spd040a | Un | Dispositivo de ancoragem para enterrar em um cava escavada no terreno de 1,5 m de profundidade, formado por fita de poliéster de 35 mm de largura com um disco metálico de 350 mm de diâmetro em um extremo e uma argola no outro extremo, classe A1. (material) | 2 | 100.03 | 200.060 |
| mt50spl210b | Un | Fita de poliéster de 35 mm de largura e 10 m de comprimento, com tensor com mecanismo de bloqueio antirretorno e mosquetão em ambos os extremos, amortizável em 3 utilizações. (material) | 0.33 | 298.59 | 98.535 |
| mq01exn020b | h | Retroescavadeira hidráulica sobre pneus, de 115 kW. (equipamento) | 0.58 | 199.96 | 115.977 |
| mo119 | h | Oficial de 1ª Montador de proteções e sinalização de Segurança e Saúde. (mão de obra) | 0.121 | 32.24 | 3.901 |
| mo120 | h | Operário Montador de proteções e sinalização de Segurança e Saúde. (mão de obra) | 0.242 | 27.81 | 6.730 |
| % | % | Custos diretos complementares | 2 % | 425.203 | 8.504 |
|  |  | Custos diretos |  |  | 433.707 |
