# Linha de vida vertical temporária, de cabo de aço, com dispositivo anti-quedas deslizante

- Propriedade do ficheiro: CYPE Ingenieros S.A.
- Formato: FIEBDC-3/2016
- Programa: Gerador de preços para construção civil. CYPE Ingenieros, S.A.
- Data: 27/09/2024
- Âmbito geográfico: Brasil
- Moeda: BRL
- Custos indiretos: 3 %
- Despesas gerais: 13 %
- Lucro: 6 %
- IVA: 17 %

## Y Segurança e saúde

### YC Sistemas de proteção coletiva

#### YCL Linhas e dispositivos de ancoragem

**YCL170** Un Linha de vida vertical temporária, de cabo de aço, com dispositivo anti-quedas deslizante.
Fornecimento, colocação e desmontagem de linha de vida vertical temporária, de cabo de aço, com dispositivo anti-quedas deslizante, de 10 m de comprimento, para segurar até um operário, composta por 2 placas de ancoragem e 1 linha de vida flexível, formada por 1 dispositivo anti-quedas deslizante; 2 conectores básicos (classe B); 1 tensor com mecanismo de bloqueio antirretorno; conjunto de um fixador de cabos e um terminal manual de aço inoxidável; e 10 m de cabo, de aço galvanizado, de 8 mm de diâmetro, composto por 7 cordões de 19 fios, com prensado terminal com casquilho de cobre e guarda cabo em um extremo, amortizável em 3 utilizações. Inclusive elementos para fixação mecânica a paramento das placas de ancoragem.
Critério de medição de projeto: Número de unidades previstas, segundo Plano de Segurança e Saúde.
Critério de quantitativos de obra: Medir-se-á o número de unidades realmente colocadas segundo especificações do Plano de Segurança e Saúde.

| Código | Un | Descrição | Rendimento | Preço | Importância |
|---|---|---|---|---|---|
| mt50spl305 | Un | Placa de ancoragem de aço galvanizado, para fixação mecânica a paramento. (material) | 2 | 85.57 | 171.140 |
| mt50spl005 | Un | Fixação composta por bucha química, arruela e parafuso de aço inoxidável de 12 mm de diâmetro e 80 mm de comprimento. (material) | 8 | 17.47 | 139.760 |
| mt50spl400b | Un | Linha de vida flexível, formada por 1 dispositivo anti-quedas deslizante, EPI de categoria III, e; 2 conectores básicos (classe B), EPI de categoria III; 1 tensor com mecanismo de bloqueio antirretorno; conjunto de um fixador de cabos e um terminal manual de aço inoxidável; e 10 m de cabo, de aço galvanizado, de 8 mm de diâmetro, composto por 7 cordões de 19 fios, com prensado terminal com casquilho de cobre e guarda cabo em um extremo, amortizável em 3 utilizações. (material) | 0.33 | 998.96 | 329.657 |
| mo119 | h | Oficial de 1ª Montador de proteções e sinalização de Segurança e Saúde. (mão de obra) | 0.483 | 32.24 | 15.572 |
| mo120 | h | Operário Montador de proteções e sinalização de Segurança e Saúde. (mão de obra) | 1.45 | 27.81 | 40.325 |
| % | % | Custos diretos complementares | 2 % | 696.454 | 13.929 |
|  |  | Custos diretos |  |  | 710.383 |
