# Vedação provisória de terreno com painéis metálicos

- Propriedade do ficheiro: CYPE Ingenieros S.A.
- Formato: FIEBDC-3/2016
- Programa: Gerador de preços para construção civil. CYPE Ingenieros, S.A.
- Data: 29/05/2024
- Âmbito geográfico: Brasil
- Moeda: BRL
- Custos indiretos: 3 %
- Despesas gerais: 13 %
- Lucro: 6 %
- IVA: 17 %

## Y Segurança e saúde

### YC Sistemas de proteção coletiva

#### YCR Vedação provisória de terreno

**YCR020** m Vedação provisória de terreno com painéis metálicos.
Vedação provisória de terreno, de 2 m de altura, composta por painéis opacos de chapa perfilada de aço galvanizado, de 0,6 mm de espessura, entre 40 e 50 mm de altura do perfil, entre 250 e 270 mm de distância entre-eixos, amortizáveis em 10 utilizações e perfis em S de chapa dobrada de aço galvanizado, de 102x33x1,5 mm, acabamento sendzimir, de 2,8 m de comprimento, ancorados ao terreno através de cubos de concreto C20 classe de agressividade ambiental I e tipo de ambiente rural, brita 1, consistência S50 de 102x33x1,5 cm, cada 2,0 m, amortizáveis em 2 utilizações. Inclusive ancoragens mecânicas para a fixação das chapas aos perfis.
Critério de medição de projeto: Comprimento medido segundo Plano de Segurança e Saúde.
Critério de quantitativos de obra: Será medido o comprimento realmente montado segundo especificações do Plano de Segurança e Saúde.

| Código | Un | Descrição | Rendimento | Preço | Importância |
|---|---|---|---|---|---|
| mt13ccg100b | m² | Chapa perfilada de aço galvanizado, de 0,6 mm de espessura, entre 40 e 50 mm de altura do perfil, entre 250 e 270 mm de distância entre-eixos e inércia entre 13 e 21 cm4. (material) | 0.2 | 17.11 | 3.422 |
| mt50spv050a | m | Perfil em S de chapa dobrada de aço galvanizado, acabamento sendzimir, de 102x33x1,5 mm. (material) | 0.98 | 26.95 | 26.411 |
| mt10hmf060ana | m³ | Concreto simples C20 classe de agressividade ambiental I e tipo de ambiente rural, brita 1, consistência S50, dosado em central, segundo ABNT NBR 8953. (material) | 0.088 | 316.08 | 27.815 |
| mo119 | h | Oficial de 1ª Montador de proteções e sinalização de Segurança e Saúde. (mão de obra) | 0.606 | 32.24 | 19.537 |
| mo120 | h | Operário Montador de proteções e sinalização de Segurança e Saúde. (mão de obra) | 0.606 | 27.81 | 16.853 |
| % | % | Custos diretos complementares | 2 % | 94.038 | 1.881 |
|  |  | Custos diretos |  |  | 95.919 |

Resíduos:
- colocação: mt13ccg100b; fator de resíduo 0.02
- colocação: mt50spv050a Perfil em S de chapa dobrada de aço galvanizado, acabamento sendzimir, de 102x33x1,5 mm; fator de resíduo 1
- colocação: mt10hmf060ana; fator de resíduo 0.0012861

## Recursos

**mt13ccg100b** m² Chapa perfilada de aço galvanizado
Dados técnicos: Custo energético 227.188 MJ; Emissão de CO2 20.741 kg; Código LER 17 04 05; Massa do elemento 7.07 kg; Volume 0.003367 m3
Resíduos:
- embalagem: re170203 Plástico. (componente de resíduo); rendimento 0.02 kg; Código LER 17 02 03; Massa do elemento 1 kg; Volume 0.001667 m3

**mt50spv050a** m Perfil em S de chapa dobrada de aço galvanizado, acabamento sendzimir, de 102x33x1,5 mm
Dados técnicos: Custo energético 70.280 MJ; Emissão de CO2 7.168 kg; Código LER 17 04 05; Massa do elemento 2.8 kg; Volume 0.001333 m3

**mt10hmf060ana** m³ Concreto simples C20 classe de agressividade ambiental I e tipo de ambiente rural
Dados técnicos: Custo energético 1920.000 MJ; Emissão de CO2 240.000 kg; Código LER 17 01 01; Massa do elemento 2400 kg; Volume 1.6 m3
