# Protetor de cabos

- Propriedade do ficheiro: CYPE Ingenieros S.A.
- Formato: FIEBDC-3/2016
- Programa: Gerador de preços para construção civil. CYPE Ingenieros, S.A.
- Data: 27/09/2024
- Âmbito geográfico: Brasil
- Moeda: BRL
- Custos indiretos: 3 %
- Despesas gerais: 13 %
- Lucro: 6 %
- IVA: 17 %

## Y Segurança e saúde

### YC Sistemas de proteção coletiva

#### YCS Proteção elétrica

**YCS040** m Protetor de cabos.
Protetor de cabos, de borracha, em zona de passagem de veículos, de 100x30 mm, cor preto, com elementos de fixação ao piso, amortizável em 3 utilizações.
Inclui: Montagem do elemento. Desmontagem do elemento. Transporte até ao local de armazenamento ou remoção para contentor.
Critério de medição de projeto: Comprimento medido segundo Plano de Segurança e Saúde.
Critério de quantitativos de obra: Será medido o comprimento realmente montado segundo especificações do Plano de Segurança e Saúde.

| Código | Un | Descrição | Rendimento | Preço | Importância |
|---|---|---|---|---|---|
| mt50spe030sc | m | Protetor de cabos, de borracha, em zona de passagem de veículos, de 100x30 mm, cor preto, com elementos de fixação ao piso. (material) | 0.333 | 129.26 | 43.044 |
| mo120 | h | Operário Montador de proteções e sinalização de Segurança e Saúde. (mão de obra) | 0.121 | 27.81 | 3.365 |
| % | % | Custos diretos complementares | 2 % | 46.409 | 0.928 |
|  |  | Custos diretos |  |  | 47.337 |
