# Hora de formação

- Propriedade do ficheiro: CYPE Ingenieros S.A.
- Formato: FIEBDC-3/2016
- Programa: Gerador de preços para construção civil. CYPE Ingenieros, S.A.
- Data: 27/09/2024
- Âmbito geográfico: Brasil
- Moeda: BRL
- Custos indiretos: 3 %
- Despesas gerais: 13 %
- Lucro: 6 %
- IVA: 17 %

## Y Segurança e saúde

### YF Formação

#### YFF Reuniões

**YFF020** Un Hora de formação.
Hora de formação de Segurança e Saúde no Trabalho, realizada por Técnico qualificado pertencente a uma empresa assessora em Segurança e Prevenção de Riscos.
Critérios considerados na determinação do preço da unidade de obra: O preço inclui a perda de horas de trabalho por parte dos trabalhadores assistentes, considerando uma média de seis pessoas.
Critério de medição de projeto: Número de unidades previstas, segundo Plano de Segurança e Saúde.
Critério de quantitativos de obra: Será medido o número de unidades realmente realizadas segundo especificações do Plano de Segurança e Saúde.

| Código | Un | Descrição | Rendimento | Preço | Importância |
|---|---|---|---|---|---|
| mt50mas020 | Un | Custo da hora de formação de Segurança e Saúde no Trabalho, realizada por técnico qualificado. (material) | 1 | 287.23 | 287.230 |
| % | % | Custos diretos complementares | 2 % | 287.230 | 5.745 |
|  |  | Custos diretos |  |  | 292.975 |
