# Sistema anti-quedas

- Propriedade do ficheiro: CYPE Ingenieros S.A.
- Formato: FIEBDC-3/2016
- Programa: Gerador de preços para construção civil. CYPE Ingenieros, S.A.
- Data: 29/05/2024
- Âmbito geográfico: Brasil
- Moeda: BRL
- Custos indiretos: 3 %
- Despesas gerais: 13 %
- Lucro: 6 %
- IVA: 17 %

## Y Segurança e saúde

### YI Equipamentos de proteção individual

#### YID Contra quedas de altura

**YID010** Un Sistema anti-quedas.
Sistema anti-quedas composto por um conector básico (classe B) que permite ensamblar o sistema com um dispositivo de ancoragem, amortizável em 4 utilizações; um dispositivo anti-quedas deslizante sobre linha de vida flexível com função de bloqueio automático e um sistema de guia, amortizável em 4 utilizações; uma corda de fibra de comprimento fixo como elemento de amarração, amortizável em 4 utilizações; um absorvedor de energia encarregado de dissipar a energia cinética desenvolvida durante uma queda desde uma altura determinada, amortizável em 4 utilizações e um cinto de segurança tipo paraquedista anti-quedas com um ponto de amarração constituído por bandas, elementos de ajuste e fivelas, colocados e ajustados de forma adequada sobre o corpo de uma pessoa para segurá-la durante uma queda e depois da paragem desta, amortizável em 4 utilizações.
Critérios considerados na determinação do preço da unidade de obra: O preço não inclui o dispositivo de ancoragem para ensamblar o sistema anti-quedas.
Critério de medição de projeto: Número de unidades previstas, segundo Plano de Segurança e Saúde.
Critério de quantitativos de obra: Será medido o número de unidades realmente fornecidas segundo especificações do Plano de Segurança e Saúde.

| Código | Un | Descrição | Rendimento | Preço | Importância |
|---|---|---|---|---|---|
| mt50epd010d | Un | Conector básico (classe B), EPI de categoria III, cumprindo todos os requisitos de segurança. (material) | 0.25 | 54.89 | 13.723 |
| mt50epd011d | Un | Dispositivo anti-quedas deslizante sobre linha de vida flexível, EPI de categoria III, cumprindo todos os requisitos de segurança. (material) | 0.25 | 310.82 | 77.705 |
| mt50epd012ad | Un | Corda de fibra como elemento de amarração, de comprimento fixo, EPI de categoria III, cumprindo todos os requisitos de segurança. (material) | 0.25 | 232.34 | 58.085 |
| mt50epd013d | Un | Absorvedor de energia, EPI de categoria III, cumprindo todos os requisitos de segurança. (material) | 0.25 | 331.57 | 82.893 |
| mt50epd014d | Un | Cinto de segurança tipo paraquedista anti-quedas, com um ponto de amarração, EPI de categoria III, cumprindo todos os requisitos de segurança. (material) | 0.25 | 103.17 | 25.793 |
| % | % | Custos diretos complementares | 2 % | 258.199 | 5.164 |
|  |  | Custos diretos |  |  | 263.363 |
