# Impermeabilização de cornija ou beiral com lâminas de poliolefinas

- Propriedade do ficheiro: CYPE INGENIEROS, S.A.
- Formato: FIEBDC-3/2002
- Âmbito geográfico: Brasil
- Moeda: BRL
- Custos indiretos: 3.00 %
- Despesas gerais: 13.00 %
- Lucro: 6.00 %
- IVA: 17.00 %

## N Isolamentos e impermeabilizações

### NI Impermeabilizações

#### NIF Fachadas

**NIF022** m² Impermeabilização de cornija ou beiral com lâminas de poliolefinas.
Impermeabilização de cornija ou beiral com lâmina impermeabilizante flexível tipo CPE, Ecodry50 30 "REVESTECH", composta por uma folha dupla de poliolefina termoplástica com acetato de vinil etileno, com ambas as faces revestidas de fibras de poliéster reciclado não tecidas, de 0,52 mm de espessura e 335 g/m², tipo monocamada, totalmente aderida ao suporte com cimento cola melhorado, deformável e tixotrópico, C2 TE S1, preparada para receber diretamente sobre ela a camada de proteção. Inclusive banda de reforço Dry Banda 50x30 e vedação de juntas com Seal Plus, para a resolução de encontros com paramentos verticais.
Inclui: Limpeza e preparação da superfície. Aplicação do cimento cola. Colocação da impermeabilização.
Critério de medição de projeto: Superfície medida em projeção horizontal, segundo documentação gráfica de Projeto, desde as faces interiores dos parapeitos ou muretes perimetrais que a limitam.
Critério de quantitativos de obra: Medir-se-á, em projeção horizontal, a superfície realmente executada segundo especificações de Projeto, desde as faces interiores dos parapeitos ou muretes perimetrais que a limitam.

| Código | Un | Descrição | Rendimento | Preço | Importância |
|---|---|---|---|---|---|
| mt09mcm060a | kg | Cimento cola melhorado, C2 TE S1, deformável, com deslizamento reduzido e tempo de colocação ampliado, cor cinza, à base de cimento, inertes de granulometria fina, resinas sintéticas e aditivos especiais, com propriedades tixotrópicas e de endurecimento sem retração. (material) | 2.000 | 2.05 | 4.10 |
| mt15rev511a | m² | Lâmina impermeabilizante flexível tipo CPE, Ecodry50 30 "REVESTECH", composta por uma folha dupla de poliolefina termoplástica com acetato de vinil etileno, com ambas as faces revestidas de fibras de poliéster reciclado não tecidas, de 0,52 mm de espessura e 335 g/m², fornecida em rolos de 1,2 m de largura e 30 m de comprimento. (material) | 1.050 | 100.69 | 105.72 |
| mt15rev170c | kg | Adesivo à base de poliuretano, Seal Plus "REVESTECH", cor castanho, para a vedação de juntas. (material) | 0.300 | 144.34 | 43.30 |
| mt15rev558o | m | Banda de reforço para lâmina impermeabilizante flexível tipo CPE, Ecodry Banda 50x30 "REVESTECH", de 500 mm de largura, composta por uma folha dupla de poliolefina termoplástica com acetato de vinil etileno, com ambas as faces revestidas de fibras de poliéster reciclado não tecidas, de 0,52 mm de espessura e 335 g/m². (material) | 1.050 | 48.45 | 50.87 |
| mo029 | h | Aplicador de lâminas impermeabilizantes. (mão de obra) | 0.105 | 33.34 | 3.50 |
| mo067 | h | Ajudante de aplicador de lâminas impermeabilizantes. (mão de obra) | 0.105 | 31.49 | 3.31 |
| % | % | Custos diretos complementares | 2 % | 210.80 | 4.22 |
|  |  | Custos diretos |  |  | 215.02 |
