# Encontro de cobertura plana acessível, ventilada com ralo. Impermeabilização com lâminas de poliolefinas

- Propriedade do ficheiro: CYPE INGENIEROS, S.A.
- Formato: FIEBDC-3/2002
- Âmbito geográfico: Brasil
- Moeda: BRL
- Custos indiretos: 3.00 %
- Despesas gerais: 13.00 %
- Lucro: 6.00 %
- IVA: 17.00 %

## Q Coberturas

### QB Planas acessíveis, ventiladas

#### QBF Pontos singulares

**QBF031** Un Encontro de cobertura plana acessível, ventilada com ralo. Impermeabilização com lâminas de poliolefinas.
Encontro de cobertura plana acessível, ventilada, com piso fixo, tipo convencional com ralo de saída vertical, realizando um rebaixo no suporte à volta do ralo, no qual será assente a impermeabilização composta por: kit Dry Sumi56 100 V "REVESTECH", formado por lâmina impermeabilizante flexível tipo EVAC de 750x750 mm composta por uma folha dupla de poliolefina termoplástica com acetato de vinil etileno, com ambas as faces revestidas de fibras de poliéster não tecidas, de 0,52 mm de espessura e 335 g/m², com união termoselada ao ralo sifonado de PVC de saída vertical de 40 mm de diâmetro, com grelha para embutir de polipropileno de 100x100 mm, lâmina impermeabilizante fixada ao suporte em toda a sua superfície com adesivo à base de poliuretano, Seal Plus.
Inclui: Execução de rebaixe do suporte à volta do ralo. Limpeza e preparação da superfície. Colocação do ralo. Colocação da peça de reforço com cola. Colocação da grelha.
Critério de medição de projeto: Número de unidades previstas, segundo documentação gráfica de Projeto.
Critério de quantitativos de obra: Medir-se-á o número de unidades realmente executadas segundo especificações de Projeto.

| Código | Un | Descrição | Rendimento | Preço | Importância |
|---|---|---|---|---|---|
| mt15rev170c | kg | Adesivo à base de poliuretano, Seal Plus "REVESTECH", cor castanho, para a vedação de juntas. (material) | 1.000 | 129.69 | 129.69 |
| mt15rev020aa | Un | Kit Dry Sumi56 100 V "REVESTECH", formado por lâmina impermeabilizante flexível tipo EVAC de 750x750 mm composta por uma folha dupla de poliolefina termoplástica com acetato de vinil etileno, com ambas as faces revestidas de fibras de poliéster não tecidas, de 0,52 mm de espessura e 335 g/m², com união termoselada ao ralo sifonado de PVC de saída vertical de 40 mm de diâmetro, com grelha para embutir de polipropileno de 100x100 mm, para impermeabilização e escoamento de duche de coberturas. (material) | 1.000 | 446.01 | 446.01 |
| mo029 | h | Aplicador de lâminas impermeabilizantes. (mão de obra) | 0.320 | 32.24 | 10.32 |
| mo067 | h | Ajudante de aplicador de lâminas impermeabilizantes. (mão de obra) | 0.320 | 30.23 | 9.67 |
| mo008 | h | Encanador. (mão de obra) | 0.537 | 40.91 | 21.97 |
| % | % | Custos diretos complementares | 2 % | 617.66 | 12.35 |
|  |  | Custos diretos |  |  | 630.01 |
