# Banheira de aço "ROCA"

- Propriedade do ficheiro: CYPE INGENIEROS, S.A.
- Formato: FIEBDC-3/2002
- Âmbito geográfico: Brasil
- Moeda: BRL
- Custos indiretos: 3.00 %
- Despesas gerais: 13.00 %
- Lucro: 6.00 %
- IVA: 17.00 %

## S Sinalização e equipamento

### SA Aparelhos sanitários

#### SAB Banheiras

**SAB020** Un Banheira de aço "ROCA".
Banheira retangular de chapa de aço, modelo Contesa "ROCA", cor Blanco, de 1700x700x400 mm, equipada com torneira monocomando mural para banheira/chuveiro, com cartucho cerâmico, acabamento cromado, modelo Thesis. Inclusive silicone para rejuntamento.
Inclui: Marcação. Colocação e fixação do aparelho. Montagem do elemento de drenagem. Ligação à rede de drenagem. Montagem da torneira. Ligação às redes de água fria e quente. Verificação do seu correto funcionamento. Vedação de juntas.
Critério de medição de projeto: Número de unidades previstas, segundo documentação gráfica de Projeto.
Critério de quantitativos de obra: Medir-se-á o número de unidades realmente colocadas segundo especificações de Projeto.

| Código | Un | Descrição | Rendimento | Preço | Importância |
|---|---|---|---|---|---|
| mt30bcr009a | Un | Banheira retangular de chapa de aço, modelo Contesa "ROCA", cor Blanco, de 1700x700x400 mm. (material) | 1.000 | 409.18 | 409.18 |
| mt31gmo024a | Un | Torneira monocomando mural para banheira/chuveiro, com cartucho cerâmico, acabamento cromado, modelo Thesis "ROCA", composta de misturador de banheira/chuveiro com cano e suporte de chuveiro integrado, inversor automático banheira/chuveiro e equipamento de chuveiro formado por chuveiro de mão e tubo flexível de 1,70 m de latão cromado. (material) | 1.000 | 1210.11 | 1210.11 |
| mt30dba020 | Un | Escoamento automático de latão-cobre para banheira, acabamento cromado. (material) | 1.000 | 376.40 | 376.40 |
| mt30www005 | Un | Cartucho de 300 ml de silicone ácida monocomponente, fungicida, para vedação de juntas em ambientes úmidos. (material) | 0.036 | 22.39 | 0.81 |
| mo008 | h | Encanador. (mão de obra) | 1.150 | 40.91 | 47.05 |
| % | % | Custos diretos complementares | 2 % | 2043.55 | 40.87 |
|  |  | Custos diretos |  |  | 2084.42 |
