# Conjunto de aparelhos sanitários, "ROCA"

- Propriedade do ficheiro: CYPE INGENIEROS, S.A.
- Formato: FIEBDC-3/2002
- Âmbito geográfico: Brasil
- Moeda: BRL
- Custos indiretos: 3.00 %
- Despesas gerais: 13.00 %
- Lucro: 6.00 %
- IVA: 17.00 %

## S Sinalização e equipamento

### SA Aparelhos sanitários

#### SAC Conjuntos

**SAC010** Un Conjunto de aparelhos sanitários, "ROCA".
Conjunto de aparelhos sanitários em banheiro formado por: lavatório mural, de porcelana sanitária, modelo Veranda "ROCA", cor Blanco, de 1000x520 mm, com jogo de fixação; taça de bacia sanitária de tanque baixo, de porcelana sanitária, modelo Veranda "ROCA", cor Blanco, de 390x695x800 mm, com curva de evacuação e jogo de fixação, com cisterna de bacia sanitária, de dupla descarga, de 420x200x480 mm, assento e tampa de bacia sanitária, de queda amortecida; bidê, de porcelana sanitária, modelo Veranda "ROCA", cor Blanco, de 390x640x385 mm, com sifão curvo de 1 1/4" e jogo de fixação, com marco lacado de bidê. Inclusive elementos de drenagem, válvulas de regulação, ligações de alimentação flexíveis e vedação com silicone.
Inclui: Marcação. Colocação e fixação dos aparelhos. Montagem do elemento de drenagem. Ligação à rede de drenagem. Montagem da torneira. Ligação às redes de água fria e quente. Verificação do seu correto funcionamento. Vedação de juntas.
Critério de medição de projeto: Número de unidades previstas, segundo documentação gráfica de Projeto.
Critério de quantitativos de obra: Medir-se-á o número de unidades realmente colocadas segundo especificações de Projeto.

| Código | Un | Descrição | Rendimento | Preço | Importância |
|---|---|---|---|---|---|
| mt30snr010fb | Un | Lavatório mural, de porcelana sanitária, modelo Veranda "ROCA", cor Blanco, de 1000x520 mm, com jogo de fixação. (material) | 1.000 | 1304.05 | 1304.05 |
| mt30snr020a | Un | Taça de bacia sanitária de tanque baixo, de porcelana sanitária, modelo Veranda "ROCA", cor Blanco, de 390x695x800 mm, com curva de evacuação e jogo de fixação. (material) | 1.000 | 1692.76 | 1692.76 |
| mt30snr021a | Un | Cisterna de bacia sanitária, de dupla descarga, de porcelana sanitária, modelo Veranda "ROCA", cor Blanco, de 420x200x480 mm, com mecanismo de descarga de 3/6 litros, tampa e mecanismo pulsador. (material) | 1.000 | 1375.10 | 1375.10 |
| mt30snr022a | Un | Assento e tampa de bacia sanitária, de queda amortecida, modelo Veranda "ROCA", cor Blanco. (material) | 1.000 | 447.22 | 447.22 |
| mt30snr030a | Un | Bidê, de porcelana sanitária, modelo Veranda "ROCA", cor Blanco, de 390x640x385 mm, com sifão curvo de 1 1/4" e jogo de fixação. (material) | 1.000 | 1375.10 | 1375.10 |
| mt30snr031a | Un | Marco lacado de bidê, modelo Veranda "ROCA", cor Blanco. (material) | 1.000 | 123.30 | 123.30 |
| mt36www005b | Un | Acoplamento à parede incorporado com plafon, de PVC, série B, cor branca, para escoamento de águas residuais (a baixa e alta temperatura) no interior dos edifícios, ligação mista de 1 1/4"x40 mm de diâmetro, com válvula de drenagem. (material) | 2.000 | 32.70 | 65.40 |
| mt38tew010a | Un | Tubo de ligação flexível de 20 cm e 1/2" de diâmetro. (material) | 1.000 | 53.57 | 53.57 |
| mt30www005 | Un | Cartucho de 300 ml de silicone ácida monocomponente, fungicida, para vedação de juntas em ambientes úmidos. (material) | 0.036 | 22.39 | 0.81 |
| op00tal010 |  | Furadeira. | 1.000 | 0.00 | 0.00 |
| op00ato010 |  | Parafusadeira. | 1.000 | 0.00 | 0.00 |
| mo008 | h | Encanador. (mão de obra) | 2.556 | 40.91 | 104.57 |
| mo107 | h | Ajudante de encanador. (mão de obra) | 1.704 | 30.78 | 52.45 |
| % | % | Custos diretos complementares | 2 % | 6594.33 | 131.89 |
|  |  | Custos diretos |  |  | 6726.22 |
