# Pia

- Propriedade do ficheiro: CYPE INGENIEROS, S.A.
- Formato: FIEBDC-3/2002
- Âmbito geográfico: Brasil
- Moeda: BRL
- Custos indiretos: 3.00 %
- Despesas gerais: 13.00 %
- Lucro: 6.00 %
- IVA: 17.00 %

## S Sinalização e equipamento

### SC Cozinhas/lavanderias

#### SCF Pias e tanques de lavar roupa

**SCF010** Un Pia.
Pia de aço inoxidável para instalação em bancada, modelo J-45 "ROCA", de uma cuba, de 450x490x155 mm, com válvula de drenagem, para bancada de cozinha, equipado com torneira misturadora monocomando de prateleira para pia, de cano alto giratório superior, acabamento cromado, com cartucho cerâmico, modelo Monodin "ROCA", com arejador e ligações de alimentação flexíveis, válvula com drenagem e sifão. Inclusive ligação às redes de água fria e quente e à rede de drenagem existentes, fixação do aparelho e vedação com silicone.
Inclui: Implantação e traçado no paramento suporte da situação do aparelho. Colocação, nivelamento e fixação dos elementos de suporte. Nivelação, aprume e colocação do aparelho. Ligação à rede de drenagem. Montagem da torneira. Ligação às redes de água fria e quente. Montagem de acessórios e complementos. Vedação de juntas. Verificação do seu correto funcionamento.
Critério de medição de projeto: Número de unidades previstas, segundo documentação gráfica de Projeto.
Critério de quantitativos de obra: Medir-se-á o número de unidades realmente colocadas segundo especificações de Projeto.

| Código | Un | Descrição | Rendimento | Preço | Importância |
|---|---|---|---|---|---|
| mt30fxr100aa | Un | Pia de aço inoxidável para instalação em bancada, modelo J-45 "ROCA", de uma cuba, de 450x490x155 mm, com válvula de drenagem. (material) | 1.000 | 387.87 | 387.87 |
| mt31gmo300a | Un | Torneira misturadora monocomando de prateleira para pia, de cano alto giratório superior, acabamento cromado, com cartucho cerâmico, modelo Monodin "ROCA", com arejador e ligações de alimentação flexíveis. (material) | 1.000 | 418.73 | 418.73 |
| mt30lla030 | Un | Válvula de secionamento de 1/2", para pia ou tanque de lavar roupa, acabamento cromado. (material) | 2.000 | 60.66 | 121.32 |
| mt30sif020a | Un | Sifão garrafa simples de 1 1/2" para pia de uma cuba, com válvula extensível. (material) | 1.000 | 12.16 | 12.16 |
| op00tal010 |  | Furadeira. | 1.000 | 0.00 | 0.00 |
| op00ato010 |  | Parafusadeira. | 1.000 | 0.00 | 0.00 |
| mo008 | h | Encanador. (mão de obra) | 0.798 | 40.91 | 32.65 |
| mo107 | h | Ajudante de encanador. (mão de obra) | 0.613 | 30.78 | 18.87 |
| % | % | Custos diretos complementares | 2 % | 991.60 | 19.83 |
|  |  | Custos diretos |  |  | 1011.43 |
