# Pia

- Propriedade do ficheiro: CYPE Ingenieros S.A.
- Formato: FIEBDC-3/2016
- Programa: Gerador de preços para construção civil. CYPE Ingenieros, S.A.
- Data: 26/09/2024
- Âmbito geográfico: Brasil
- Moeda: BRL
- Custos indiretos: 3 %
- Despesas gerais: 13 %
- Lucro: 6 %
- IVA: 17 %

## S Sinalização e equipamento

### SC Cozinhas/lavanderias

#### SCF Pias e tanques de lavar roupa

**SCF010** Un Pia.
Pia de aço inoxidável para instalação em bancada, modelo J-45 "ROCA", de uma cuba, de 450x490x155 mm, com válvula de drenagem, para bancada de cozinha, equipado com torneira misturadora monocomando de prateleira para pia, de cano alto giratório superior, acabamento cromado, com cartucho cerâmico, modelo Monodin "ROCA", com arejador e ligações de alimentação flexíveis, válvula com drenagem e sifão. Inclusive ligação às redes de água fria e quente e à rede de drenagem existentes, fixação do aparelho e vedação com silicone.
Inclui: Implantação e traçado no paramento suporte da situação do aparelho. Colocação, nivelamento e fixação dos elementos de suporte. Nivelação, aprume e colocação do aparelho. Ligação à rede de drenagem. Montagem da torneira. Ligação às redes de água fria e quente. Montagem de acessórios e complementos. Vedação de juntas. Verificação do seu correto funcionamento.
Critério de medição de projeto: Número de unidades previstas, segundo documentação gráfica de Projeto.
Critério de quantitativos de obra: Medir-se-á o número de unidades realmente colocadas segundo especificações de Projeto.

| Código | Un | Descrição | Rendimento | Preço | Importância |
|---|---|---|---|---|---|
| mt30fxr100aa | Un | Pia de aço inoxidável para instalação em bancada, modelo J-45 "ROCA", de uma cuba, de 450x490x155 mm, com válvula de drenagem. (material) | 1 | 387.87 | 387.870 |
| mt31gmo300a | Un | Torneira misturadora monocomando de prateleira para pia, de cano alto giratório superior, acabamento cromado, com cartucho cerâmico, modelo Monodin "ROCA", com arejador e ligações de alimentação flexíveis. (material) | 1 | 418.73 | 418.730 |
| mt30lla030 | Un | Válvula de secionamento de 1/2", para pia ou tanque de lavar roupa, acabamento cromado. (material) | 2 | 60.66 | 121.320 |
| mt30sif020a | Un | Sifão garrafa simples de 1 1/2" para pia de uma cuba, com válvula extensível. (material) | 1 | 12.16 | 12.160 |
| mo008 | h | Encanador. (mão de obra) | 0.798 | 40.91 | 32.646 |
| mo107 | h | Ajudante de encanador. (mão de obra) | 0.613 | 30.78 | 18.868 |
| % | % | Custos diretos complementares | 2 % | 991.594 | 19.832 |
|  |  | Custos diretos |  |  | 1011.426 |

Resíduos:
- colocação: mt30sif020a Sifão garrafa simples de 1 1/2" para pia de uma cuba, com válvula extensível; fator de resíduo 0.0275

## Recursos

**mt30fxr100aa** Un Pia de aço inoxidável para instalação em bancada
Dados técnicos: Custo energético 200.718 MJ; Emissão de CO2 30.524 kg
Resíduos:
- embalagem: re150101 Embalagens de papel e cartão. (componente de resíduo); rendimento 1.323 kg; Código LER 15 01 01; Massa do elemento 1 kg; Volume 0.001333 m3

**mt31gmo300a** Un Torneira misturadora monocomando de prateleira para pia
Dados técnicos: Custo energético 193.311 MJ; Emissão de CO2 13.045 kg
Resíduos:
- embalagem: re150101 Embalagens de papel e cartão; rendimento 0.077 kg

**mt30sif020a** Un Sifão garrafa simples de 1 1/2" para pia de uma cuba, com válvula extensível
Dados técnicos: Custo energético 20.945 MJ; Emissão de CO2 1.069 kg; Código LER 17 02 03; Massa do elemento 0.216 kg; Volume 0.00036 m3
Resíduos:
- embalagem: re150101 Embalagens de papel e cartão; rendimento 0.035 kg
