# Pino extraível, de ferro

- Propriedade do ficheiro: CYPE INGENIEROS, S.A.
- Formato: FIEBDC-3/2002
- Âmbito geográfico: Brasil
- Moeda: BRL
- Custos indiretos: 3.00 %
- Despesas gerais: 13.00 %
- Lucro: 6.00 %
- IVA: 17.00 %

## T Equipamento urbano

### TP Proteções para pedestres

#### TPH Postes

**TPH110** Un Pino extraível, de ferro.
Pino com corpo extraível de ferro de 79x7x7 cm e base para embutir de aço galvanizado de 21x9x9 cm, com primer epóxi e tinta de poliéster em pó cor negro forja, fixado a uma base de concreto C20 classe de agressividade ambiental I e tipo de ambiente rural, brita 1, consistência S50 com argamassa cimentícia de pega rápida, Webertec Trafic "WEBER", cor preto, composta de cimento, sílica de fumo, fibras de aço, aditivos especiais e inertes selecionados, com uma resistência à compressão aos 28 dias maior ou igual a 30 N/mm².
Critérios considerados na determinação do preço da unidade de obra: O preço inclui a escavação.
Inclui: Marcação. Escavação com meios manuais. Concretagem da base de apoio. Montagem. Eliminação e limpeza do material sobrante.
Critério de medição de projeto: Número de unidades previstas, segundo documentação gráfica de Projeto.
Critério de quantitativos de obra: Medir-se-á o número de unidades realmente executadas segundo especificações de Projeto.

| Código | Un | Descrição | Rendimento | Preço | Importância |
|---|---|---|---|---|---|
| mt52mug370a | Un | Pino com corpo extraível de ferro de 79x7x7 cm e base para embutir de aço galvanizado de 21x9x9 cm, com primer epóxi e tinta de poliéster em pó cor negro forja. (material) | 1.000 | 722.14 | 722.14 |
| mt10hmf060ana | m³ | Concreto simples C20 classe de agressividade ambiental I e tipo de ambiente rural, brita 1, consistência S50, dosado em central, segundo ABNT NBR 8953. (material) | 0.250 | 314.35 | 78.59 |
| mt09moc140a | kg | Argamassa cimentícia de pega rápida, Webertec Trafic "WEBER", cor preto, composta de cimento, sílica de fumo, fibras de aço, aditivos especiais e inertes selecionados, com uma resistência à compressão aos 28 dias maior ou igual a 30 N/mm², para a reparação de pisos de concreto em áreas de tráfego rodado. (material) | 0.200 | 3.71 | 0.74 |
| mo041 | h | Oficial de obras de construção civil. (mão de obra) | 0.690 | 32.24 | 22.25 |
| mo087 | h | Ajudante de obras de construção civil. (mão de obra) | 0.690 | 30.23 | 20.86 |
| % | % | Custos diretos complementares | 2 % | 844.58 | 16.89 |
|  |  | Custos diretos |  |  | 861.47 |
