# Argamassa tipo Grout para enchimento, por descarga, de apoios estruturais

- Propriedade do ficheiro: CYPE INGENIEROS, S.A.
- Formato: FIEBDC-3/2002
- Âmbito geográfico: Brasil
- Moeda: BRL
- Custos indiretos: 3.00 %
- Despesas gerais: 13.00 %
- Lucro: 6.00 %
- IVA: 17.00 %

## E Estruturas

### EP Concreto pré-fabricado

#### EPS Pilares

**EPS030** l Argamassa tipo Grout para enchimento, por descarga, de apoios estruturais.
Argamassa cimentícia fluida de altas prestações mecânicas e de retração compensada, Webertec Grout 850 "WEBER", com uma resistência à compressão aos 28 dias maior ou igual a 89 N/mm², utilizado no enchimento por descarga de apoios estruturais.
Inclui: Marcação. Limpeza da zona de aplicação. Preparação da mistura. Descarga da argamassa em camadas sucessivas. Cura da argamassa. Limpeza dos restos gerados.
Critério de medição de projeto: Volume medido segundo documentação gráfica de Projeto.
Critério de quantitativos de obra: Medir-se-á o volume realmente executado segundo especificações de Projeto.

| Código | Un | Descrição | Rendimento | Preço | Importância |
|---|---|---|---|---|---|
| mt09rew080b | kg | Argamassa cimentícia fluida de altas prestações mecânicas e de retração compensada, Webertec Grout 850 "WEBER", com uma resistência à compressão aos 28 dias maior ou igual a 89 N/mm², composta de cimento, aditivos especiais e inertes selecionados, para utilização geral, para ancoragens e enchimentos de 2 a 30 mm de espessura. (material) | 1.950 | 1.92 | 3.74 |
| mo020 | h | Pedreiro. (mão de obra) | 0.005 | 32.24 | 0.16 |
| mo113 | h | Auxiliar de serviços gerais. (mão de obra) | 0.005 | 27.81 | 0.14 |
| % | % | Custos diretos complementares | 2 % | 4.04 | 0.08 |
|  |  | Custos diretos |  |  | 4.12 |
