# Parede de fachada de blocos de vidro moldado

- Propriedade do ficheiro: CYPE INGENIEROS, S.A.
- Formato: FIEBDC-3/2002
- Âmbito geográfico: Brasil
- Moeda: BRL
- Custos indiretos: 3.00 %
- Despesas gerais: 13.00 %
- Lucro: 6.00 %
- IVA: 17.00 %

## F Fachadas, paredes, divisórias e proteções

### FU Envidraçados

#### FUV Fachadas de blocos de vidro moldado

**FUV010** m² Parede de fachada de blocos de vidro moldado.
Parede de fachada de blocos ocos de vidro moldado ondulado, incolor, 190x190x80 mm, assentes com argamassa de cimento branco confeccionada em obra, com juntas perimetrais de 3,5 cm de espessura e juntas entre blocos de 1 cm de espessura mínima, com banda autocolante dessolidarizante de espuma de poliuretano de células fechadas, de 3,2 mm de espessura e 70 mm de largura. Inclusive cruzetas de PVC para a colocação de blocos de vidro moldado e silicone para vedação perimetral.
Inclui: Marcação. Colocação e aprumo de prumos de referência. Colocação de fios entre prumos. Colocação das bandas de dilatação inferior e laterais. Colocação dos blocos por fiadas a nível e das cruzetas entre blocos. Colocação da banda de dilatação superior antes da colocação da última fiada de blocos. Rejuntamento dos blocos. Vedação das juntas perimetrais. Correção de falhas e limpeza de juntas.
Critério de medição de projeto: Superfície medida segundo documentação gráfica de Projeto, sem duplicar esquinas nem encontros, descontando todas as aberturas.
Critério de quantitativos de obra: Medir-se-á a superfície realmente executada segundo especificações de Projeto, sem duplicar esquinas nem encontros, descontando todas as aberturas.

| Código | Un | Descrição | Rendimento | Preço | Importância |
|---|---|---|---|---|---|
| mt12psg041c | m | Banda autocolante dessolidarizante de espuma de poliuretano de células fechadas, de 3,2 mm de espessura e 70 mm de largura, resistência térmica 0,10 m²K/W, condutibilidade térmica 0,032 W/(mK). (material) | 0.500 | 0.99 | 0.50 |
| mt21vmh010ada | Un | Bloco oco de vidro moldado ondulado, incolor, 190x190x80 mm, segundo ABNT NBR 14899. (material) | 25.000 | 7.78 | 194.50 |
| mt21vva110 | Un | Repercussão, por m², de cruzetas de PVC para a colocação de blocos de vidro moldado. (material) | 1.000 | 9.95 | 9.95 |
| mt15sja025b | Un | Cartucho de silicone acético monocomponente, anti-bolor, cor transparente, de 310 ml. (material) | 0.500 | 45.09 | 22.55 |
| mt08aaa010a | m³ | Água. (material) | 0.002 | 3.79 | 0.01 |
| mt01arg005a | t | Areia de pedreira, para argamassa preparada em obra. (material) | 0.012 | 50.71 | 0.61 |
| mt08cem042 | kg | Cimento branco em sacos. (material) | 3.762 | 1.22 | 4.59 |
| mq06hor010 | h | Betoneira elétrica com uma capacidade de amassamento de 160 l. (equipamento) | 0.006 | 12.69 | 0.08 |
| mo021 | h | Pedreiro de alvenarias. (mão de obra) | 2.844 | 32.24 | 91.69 |
| mo114 | h | Servente de pedreiro de alvenarias. (mão de obra) | 1.422 | 27.81 | 39.55 |
| mo113 | h | Auxiliar de serviços gerais. (mão de obra) | 0.070 | 27.81 | 1.95 |
| % | % | Custos diretos complementares | 2 % | 365.98 | 7.32 |
|  |  | Custos diretos |  |  | 373.30 |
