# Faixa corta-fogo de placas de gesso acartonado, para edifício de uso industrial. Sistema "PLACO"

- Propriedade do ficheiro: CYPE INGENIEROS, S.A.
- Formato: FIEBDC-3/2002
- Âmbito geográfico: Brasil
- Moeda: BRL
- Custos indiretos: 3.00 %
- Despesas gerais: 13.00 %
- Lucro: 6.00 %
- IVA: 17.00 %

## I Instalações

### IO Contra incêndios

#### IOF Proteção passiva contra incêndios: faixas corta-fogo

**IOF024** m² Faixa corta-fogo de placas de gesso acartonado, para edifício de uso industrial. Sistema "PLACO".
Faixa corta-fogo inclinada, de 1 m em projeção horizontal, com uma resistência ao fogo EI 90, para edifício de uso industrial, fixada mecanicamente à parede de divisa com substrutura suporte, sistema "PLACO", composta por 3 placas de gesso acartonado DF / - 1200 / 3000 / 15 / com as bordas longitudinais afinados, Placoflam PPF 15 "PLACO", formada por uma alma de gesso de origem natural embutida e intimamente ligada a duas lâminas de papelão forte, reforçada pela inclusão na massa de fibra de vidro de fio curto não tecido para melhorar a sua coesão a temperaturas altas, fixadas à subestrutura suporte composta por canais e montantes, formando esquadros separados 750 mm entre si, suspensões e perfis separados 400 mm entre si. Inclusive parafusos para a fixação das placas, e massa e fita para o tratamento de juntas.
Inclui: Marcação. Formação dos esquadros com canais e montantes. Colocação e fixação dos esquadros. Instalação de suspensões. Colocação à pressão dos perfis contra as suspensões. Preparação e corte das placas. Aparafusamento das placas aos perfis. Tratamento de juntas.
Critério de medição de projeto: Superfície medida segundo documentação gráfica de Projeto.
Critério de quantitativos de obra: Medir-se-á a superfície realmente executada segundo especificações de Projeto.

| Código | Un | Descrição | Rendimento | Preço | Importância |
|---|---|---|---|---|---|
| mt12plp070b | m | Canal de perfil de aço galvanizado, R 48 "PLACO", fabricado através de laminação a frio, de 3000 mm de comprimento, 48x30 mm de seção e 0,55 mm de espessura. (material) | 3.670 | 5.32 | 19.52 |
| mt12plp060b | m | Montante de perfil de aço galvanizado, M 48 "PLACO", fabricado através de laminação a frio, de 3000 mm de comprimento, 46,5x36 mm de seção e 0,6 mm de espessura. (material) | 1.570 | 6.48 | 10.17 |
| mt12qlt030a | Un | Parafuso autoperfurante rosca-chapa, TRPF 13 "PLACO", de 13 mm de comprimento. (material) | 16.800 | 0.08 | 1.34 |
| mt12ple110 | Un | Suspensão C "PLACO". (material) | 4.200 | 0.60 | 2.52 |
| mt12plp010 | m | Perfil de aço galvanizado, F-530 "PLACO", fabricado através de laminação a frio, de 3000 mm de comprimento, 45x16 mm de seção e 0,6 mm de espessura, para a realização de revestimentos interiores autoportantes e tetos. (material) | 3.000 | 5.21 | 15.63 |
| mt12ple030 | Un | Peça de união F-530 "PLACO". (material) | 0.900 | 0.92 | 0.83 |
| mt12psg082 | Un | Fixação para concreto. (material) | 0.800 | 0.96 | 0.77 |
| mt12plk010gfogd | m² | Placa de gesso acartonado DF / - 1200 / 3000 / 15 / com as bordas longitudinais afinados, Placoflam PPF 15 "PLACO", formada por uma alma de gesso de origem natural embutida e intimamente ligada a duas lâminas de papelão forte, reforçada pela inclusão na massa de fibra de vidro de fio curto não tecido para melhorar a sua coesão a temperaturas altas. (material) | 3.300 | 24.54 | 80.98 |
| mt12plt010a | Un | Parafuso autoatarraxante TTPC 25 "PLACO", com cabeça de trombeta, de 25 mm de comprimento, para instalação de placas de gesso acartonado sobre perfis de espessura inferior a 6 mm. (material) | 20.000 | 0.04 | 0.80 |
| mt12plt010d | Un | Parafuso autoatarraxante TTPC 45 "PLACO", com cabeça de trombeta, de 45 mm de comprimento, para instalação de placas de gesso acartonado sobre perfis de espessura inferior a 6 mm. (material) | 20.000 | 0.06 | 1.20 |
| mt12plt010f | Un | Parafuso autoatarraxante TTPC 70 "PLACO", com cabeça de trombeta, de 70 mm de comprimento, para instalação de placas de gesso acartonado sobre perfis de espessura inferior a 6 mm. (material) | 20.000 | 0.14 | 2.80 |
| mt12plm010a | kg | Massa de secagem em pó SN "PLACO"; Euroclasse A2-s1, d0 de reação ao fogo, intervalo de temperatura de trabalho de 5 a 30°C, para aplicação manual com fita de juntas; para o tratamento das juntas das placas de gesso acartonado. (material) | 0.280 | 3.36 | 0.94 |
| mt12plj030 | m | Fita autocolante de malha de fibra de vidro, "PLACO", para reforço de juntas. (material) | 0.900 | 2.19 | 1.97 |
| mo011 | h | Montador. (mão de obra) | 0.314 | 40.91 | 12.85 |
| mo080 | h | Ajudante de montador. (mão de obra) | 0.314 | 30.23 | 9.49 |
| mo053 | h | Montador de pré-fabricados interiores. (mão de obra) | 0.470 | 33.54 | 15.76 |
| mo100 | h | Ajudante de montador de pré-fabricados interiores. (mão de obra) | 0.470 | 27.93 | 13.13 |
| % | % | Custos diretos complementares | 2 % | 190.70 | 3.81 |
|  |  | Custos diretos |  |  | 194.51 |
