# Proteção passiva contra incêndios de dutos metálicos de ventilação e extração de fumos, com lãs minerais, sistema "ISOVER"

- Propriedade do ficheiro: CYPE INGENIEROS, S.A.
- Formato: FIEBDC-3/2002
- Âmbito geográfico: Brasil
- Moeda: BRL
- Custos indiretos: 3.00 %
- Despesas gerais: 13.00 %
- Lucro: 6.00 %
- IVA: 17.00 %

## I Instalações

### IO Contra incêndios

#### IOJ Proteção passiva contra incêndios: instalações

**IOJ206** m² Proteção passiva contra incêndios de dutos metálicos de ventilação e extração de fumos, com lãs minerais, sistema "ISOVER".
Sistema de proteção passiva contra incêndios de duto metálico vertical de seção retangular para garantir a resistência ao fogo EI 120, sistema "ISOVER", através do recobrimento com painéis de lã mineral Ultimate® Protect Slab 4.0 "ISOVER", de 90 mm de espessura. Inclusive pernos electrossoldados para a fixação dos painéis à superfície metálica, parafusos helicoidais de aço inoxidável Fire Protect Screw 200, de 200 mm de comprimento, para a união de juntas longitudinais entre painéis isolantes, pasta intumescente em base aquosa, Proteck BSF para a vedação ignífuga de passagem de dutos metálicos entre sectores de incêndio, adesivo incombustível e inorgânico, à base de silicato de sódio alcalino, Protect BSK, para a vedação ignífuga do encontro entre a lã mineral e o paramento, e perfis em L, de aço galvanizado, de 30 mm para o reforço do encontro entre a lã mineral e o paramento.
Inclui: Corte e ajuste dos painéis. Fixação dos painéis à superfície metálica. Resolução de juntas longitudinais entre painéis isolantes. Vedação de passagem de dutos metálicos entre sectores de incêndio. Vedação do encontro entre a lã mineral e o paramento. Colocação dos perfis de reforço.
Critério de medição de projeto: Superfície medida segundo documentação gráfica de Projeto.
Critério de quantitativos de obra: Medir-se-á a superfície realmente executada segundo especificações de Projeto.

| Código | Un | Descrição | Rendimento | Preço | Importância |
|---|---|---|---|---|---|
| mt42coi120d | m² | Painel de lã mineral Ultimate® Protect Slab 4.0 "ISOVER", de 90 mm de espessura, Euroclasse A1 de reação ao fogo, para a proteção contra incêndios de dutos metálicos retangulares. (material) | 1.100 | 469.46 | 516.41 |
| mt12psg160d | m | Perfil em L, de aço galvanizado, de 30 mm. (material) | 0.670 | 2.57 | 1.72 |
| mt42coi036b | Un | Cartucho de 310 ml de pasta intumescente em base aquosa, Proteck BSF "ISOVER", cor branca, com pH neutro e sem dissolventes, para vedação ignífuga de passagem de dutos metálicos entre sectores de incêndio. (material) | 0.020 | 237.40 | 4.75 |
| mt42coi035b | kg | Adesivo incombustível e inorgânico, à base de silicato de sódio alcalino, Protect BSK "ISOVER", de pega lenta, para vedação ignífuga do encontro entre a lã mineral e o paramento. (material) | 0.050 | 60.44 | 3.02 |
| mt42coi037j | Un | Pernos electrossoldáveis "ISOVER", de 100 mm de comprimento, para fixação do painel à superfície metálica. (material) | 18.000 | 1.01 | 18.18 |
| mt42coi038n | Un | Parafuso helicoidal de aço inoxidável Fire Protect Screw 200 "ISOVER", de 200 mm de comprimento, para a união de juntas longitudinais entre painéis isolantes. (material) | 4.000 | 3.34 | 13.36 |
| mo054 | h | Montador de isolamentos. (mão de obra) | 0.523 | 33.54 | 17.54 |
| mo101 | h | Ajudante de montador de isolamentos. (mão de obra) | 0.523 | 27.93 | 14.61 |
| % | % | Custos diretos complementares | 2 % | 589.59 | 11.79 |
|  |  | Custos diretos |  |  | 601.38 |
