# Proteção passiva contra incêndios de elemento estrutural, com argamassa projetada. Sistema "PLACO"

- Propriedade do ficheiro: CYPE INGENIEROS, S.A.
- Formato: FIEBDC-3/2002
- Âmbito geográfico: Brasil
- Moeda: BRL
- Custos indiretos: 3.00 %
- Despesas gerais: 13.00 %
- Lucro: 6.00 %
- IVA: 17.00 %

## I Instalações

### IO Contra incêndios

#### IOR Proteção passiva contra incêndios: estruturas

**IOR064** m² Proteção passiva contra incêndios de elemento estrutural, com argamassa projetada. Sistema "PLACO".
Sistema de proteção passiva contra incêndios de viga de aço HEA 100, protegida em 3 faces, sistema "PLACO", através de projeção pneumática de argamassa Igniver, composta por uma base de gesso, vermiculita e aditivos especiais, reação ao fogo classe A1, até formar uma espessura mínima de 10 mm e alcançar uma resistência ao fogo de 15 minutos.
Inclui: Limpeza e preparação da superfície do perfil metálico. Proteção dos elementos da envolvente que possam ser afetados durante os trabalhos de projeção. Projeção mecânica da argamassa.
Critério de medição de projeto: Superfície resultante do desenvolvimento dos perfis metálicos que compõem a estrutura, segundo documentação gráfica de Projeto.
Critério de quantitativos de obra: Medir-se-á a superfície realmente executada segundo especificações de Projeto, resultante do desenvolvimento dos perfis metálicos que compõem a estrutura.

| Código | Un | Descrição | Rendimento | Preço | Importância |
|---|---|---|---|---|---|
| mt09mip010a | kg | Argamassa Igniver "PLACO", composta por uma base de gesso, vermiculita e aditivos especiais, reação ao fogo classe A1, para proteção passiva contra o fogo através de projeção. (material) | 7.000 | 1.56 | 10.92 |
| mq06pym010 | h | Misturadora-bombeadora para argamassas e gessos projetados, de 3 m³/h. (equipamento) | 0.159 | 31.33 | 4.98 |
| mo030 | h | Aplicador de produtos isolantes. (mão de obra) | 0.166 | 32.24 | 5.35 |
| mo068 | h | Ajudante de aplicador de produtos isolantes. (mão de obra) | 0.166 | 30.23 | 5.02 |
| % | % | Custos diretos complementares | 2 % | 26.27 | 0.53 |
|  |  | Custos diretos |  |  | 26.80 |
