# Isolamento térmico de tubulações

- Propriedade do ficheiro: CYPE INGENIEROS, S.A.
- Formato: FIEBDC-3/2002
- Âmbito geográfico: Brasil
- Moeda: BRL
- Custos indiretos: 3.00 %
- Despesas gerais: 13.00 %
- Lucro: 6.00 %
- IVA: 17.00 %

## N Isolamentos e impermeabilizações

### NA Isolamentos térmicos

#### NAA Tubulações e tubos de queda

**NAA010** m Isolamento térmico de tubulações.
Isolamento térmico de tubulação em instalação interior de aquecimento, colocada superficialmente, para a distribuição de fluidos quentes (de +40°C a +60°C), formado por manga isolante de espuma elastomérica, de 7 mm de diâmetro interior e 25 mm de espessura, à base de borracha sintética flexível, de estrutura celular fechada, com cola para as uniões.
Inclui: Preparação da superfície suporte. Implantação e corte do isolamento. Colocação do isolamento.
Critério de medição de projeto: Comprimento medido segundo documentação gráfica de Projeto.
Critério de quantitativos de obra: Medir-se-á o comprimento realmente executado segundo especificações de Projeto.

| Código | Un | Descrição | Rendimento | Preço | Importância |
|---|---|---|---|---|---|
| mt17coe070ad | m | Manga isolante de espuma elastomérica, de 7 mm de diâmetro interior e 25 mm de espessura, à base de borracha sintética flexível, de estrutura celular fechada. (material) | 1.050 | 79.49 | 83.46 |
| mt17coe110 | l | Cola para manga isolante elastomérica. (material) | 0.007 | 127.31 | 0.89 |
| mo054 | h | Montador de isolamentos. (mão de obra) | 0.073 | 33.54 | 2.45 |
| mo101 | h | Ajudante de montador de isolamentos. (mão de obra) | 0.073 | 27.93 | 2.04 |
| % | % | Custos diretos complementares | 2 % | 88.84 | 1.78 |
|  |  | Custos diretos |  |  | 90.62 |
