# Isolamento termo-acústico exterior de dutos metálicos

- Propriedade do ficheiro: CYPE INGENIEROS, S.A.
- Formato: FIEBDC-3/2002
- Âmbito geográfico: Brasil
- Moeda: BRL
- Custos indiretos: 3.00 %
- Despesas gerais: 13.00 %
- Lucro: 6.00 %
- IVA: 17.00 %

## N Isolamentos e impermeabilizações

### NA Isolamentos térmicos

#### NAC Dutos metálicos

**NAC010** m² Isolamento termo-acústico exterior de dutos metálicos.
Isolamento termo-acústico exterior para duto metálico circular de climatização, realizado com manta de lã de vidro Climcover Roll Alu3 "ISOVER", revestida em uma das suas faces com um complexo kraft-alumínio reforçado que atua como barreira de vapor, incorporando sobreposição de 5 cm para o vedante entre tramos, de 30 mm de espessura, resistência térmica 0,86 m²K/W, condutibilidade térmica 0,035 W/(mK), fixado com fita autocolante de alumínio. Inclusive fita adesiva de alumínio para a vedação de juntas.
Inclui: Limpeza e preparação da superfície suporte. Implantação e corte do isolamento. Colocação do isolamento. Fixação do isolamento. Vedação de juntas e ligações.
Critério de medição de projeto: Superfície medida segundo documentação gráfica de Projeto.
Critério de quantitativos de obra: Medir-se-á a superfície realmente executada segundo especificações de Projeto.

| Código | Un | Descrição | Rendimento | Preço | Importância |
|---|---|---|---|---|---|
| mt42coi100ac | m² | Manta de lã de vidro Climcover Roll Alu3 "ISOVER", revestida em uma das suas faces com um complexo kraft-alumínio reforçado que atua como barreira de vapor, incorporando sobreposição de 5 cm para o vedante entre tramos, de 30 mm de espessura, resistência térmica 0,86 m²K/W, condutibilidade térmica 0,035 W/(mK), Euroclasse B-s1, d0 de reação ao fogo, com código de designação MW-EN 14303-T2-MV1. (material) | 1.100 | 35.49 | 39.04 |
| mt42con020 | m | Fita autocolante de alumínio, de 50 microns de espessura e 65 mm de largura, à base de resinas acrílicas, para a vedação e fixação do isolamento. (material) | 1.500 | 1.27 | 1.91 |
| mo054 | h | Montador de isolamentos. (mão de obra) | 0.105 | 33.54 | 3.52 |
| mo101 | h | Ajudante de montador de isolamentos. (mão de obra) | 0.105 | 27.93 | 2.93 |
| % | % | Custos diretos complementares | 2 % | 47.40 | 0.95 |
|  |  | Custos diretos |  |  | 48.35 |
