# Isolamento termo-acústico interior de dutos metálicos

- Propriedade do ficheiro: CYPE INGENIEROS, S.A.
- Formato: FIEBDC-3/2002
- Âmbito geográfico: Brasil
- Moeda: BRL
- Custos indiretos: 3.00 %
- Despesas gerais: 13.00 %
- Lucro: 6.00 %
- IVA: 17.00 %

## N Isolamentos e impermeabilizações

### NA Isolamentos térmicos

#### NAC Dutos metálicos

**NAC015** m² Isolamento termo-acústico interior de dutos metálicos.
Isolamento termo-acústico interior para duto metálico retangular de climatização, realizado com lâmina de espuma de polietileno reticulado de células fechadas, de 5 mm de espessura, resistência térmica 0,128 m²K/W, condutibilidade térmica 0,039 W/(mK), fixado com cola.
Inclui: Limpeza e preparação da superfície suporte. Corte do isolamento. Colocação do isolamento. Fixação do isolamento.
Critério de medição de projeto: Superfície medida segundo documentação gráfica de Projeto.
Critério de quantitativos de obra: Medir-se-á a superfície realmente executada segundo especificações de Projeto.

| Código | Un | Descrição | Rendimento | Preço | Importância |
|---|---|---|---|---|---|
| mt42con100a | m² | Lâmina de espuma de polietileno reticulado de células fechadas, de 5 mm de espessura, resistência térmica 0,128 m²K/W, condutibilidade térmica 0,039 W/(mK), para o isolamento de dutos de ar em climatização, Euroclasse Bs1 d0 de reação ao fogo, com adesivo de fixação. (material) | 1.100 | 13.39 | 14.73 |
| mo054 | h | Montador de isolamentos. (mão de obra) | 0.157 | 33.54 | 5.27 |
| mo101 | h | Ajudante de montador de isolamentos. (mão de obra) | 0.157 | 27.93 | 4.39 |
| % | % | Custos diretos complementares | 2 % | 24.39 | 0.49 |
|  |  | Custos diretos |  |  | 24.88 |
