# Isolamento térmico sob laje, com lãs minerais

- Propriedade do ficheiro: CYPE INGENIEROS, S.A.
- Formato: FIEBDC-3/2002
- Âmbito geográfico: Brasil
- Moeda: BRL
- Custos indiretos: 3.00 %
- Despesas gerais: 13.00 %
- Lucro: 6.00 %
- IVA: 17.00 %

## N Isolamentos e impermeabilizações

### NA Isolamentos térmicos

#### NAD Lajes

**NAD010** m² Isolamento térmico sob laje, com lãs minerais.
Isolamento térmico sob laje, com painel semi-rígido de lã de vidro TECH Slab 3.0 G1 (Painel Neto) "ISOVER", de 60 mm de espessura, revestido em uma das suas faces com um véu mineral preto, resistência térmica 1,32 m²K/W, condutibilidade térmica 0,038 W/(mK), densidade 70 kg/m³, calor específico 840 J/kgK, coeficiente de absorção sonora médio 0,8 para uma frequência de 500 Hz e fator de resistência à difusão do vapor de água 1. Colocação em obra: topo a topo, com cimento cola.
Inclui: Limpeza e preparação da superfície suporte. Implantação e corte do isolamento. Aplicação da cola. Colocação do isolamento.
Critério de medição de projeto: Superfície medida segundo documentação gráfica de Projeto.
Critério de quantitativos de obra: Medir-se-á a superfície realmente executada segundo especificações de Projeto.

| Código | Un | Descrição | Rendimento | Preço | Importância |
|---|---|---|---|---|---|
| mt16lvi060pd | m² | Painel semi-rígido de lã de vidro TECH Slab 3.0 G1 (Painel Neto) "ISOVER", revestido em uma das suas faces com um véu mineral preto, de 60 mm de espessura, condutibilidade térmica 0,038 W/(mK), densidade 70 kg/m³, coeficiente de absorção sonora médio 0,8 para uma frequência de 500 Hz, Euroclasse A2-s1, d0 de reação ao fogo e fator de resistência à difusão do vapor de água 1. (material) | 1.050 | 139.30 | 146.27 |
| mt16aaa040c | kg | Cimento cola para fixação de painéis isolantes. (material) | 1.000 | 3.01 | 3.01 |
| % | % | Custos diretos complementares | 2 % | 149.28 | 2.99 |
|  |  | Custos diretos |  |  | 152.27 |
