# Isolamento térmico sob laje, com lãs minerais

- Propriedade do ficheiro: CYPE INGENIEROS, S.A.
- Formato: FIEBDC-3/2002
- Âmbito geográfico: Brasil
- Moeda: BRL
- Custos indiretos: 3.00 %
- Despesas gerais: 13.00 %
- Lucro: 6.00 %
- IVA: 17.00 %

## N Isolamentos e impermeabilizações

### NA Isolamentos térmicos

#### NAD Lajes

**NAD010** m² Isolamento térmico sob laje, com lãs minerais.
Isolamento térmico sob laje, com lã mineral, Ecovent® VN 032 "ISOVER", de 60 mm de espessura, revestido em uma das suas faces com um véu preto, resistência térmica 1,85 m²K/W, condutibilidade térmica 0,032 W/(mK). Colocação em obra: topo a topo, com cimento cola.
Inclui: Limpeza e preparação da superfície suporte. Implantação e corte do isolamento. Colocação do isolamento.
Critério de medição de projeto: Superfície medida segundo documentação gráfica de Projeto.
Critério de quantitativos de obra: Medir-se-á a superfície realmente executada segundo especificações de Projeto.

| Código | Un | Descrição | Rendimento | Preço | Importância |
|---|---|---|---|---|---|
| mt16lvi030agjw | m² | Painel semi-rígido de lã mineral, Ecovent® VN 032 "ISOVER", de 60 mm de espessura, revestido em uma das suas faces com um véu preto, resistência térmica 1,85 m²K/W, condutibilidade térmica 0,032 W/(mK), Euroclasse A1 de reação ao fogo, capacidade de absorção de água a curto prazo <=1 kg/m² e fator de resistência à difusão do vapor de água 1. (material) | 1.050 | 68.31 | 71.73 |
| mo054 | h | Montador de isolamentos. (mão de obra) | 0.125 | 33.54 | 4.19 |
| mo101 | h | Ajudante de montador de isolamentos. (mão de obra) | 0.125 | 27.93 | 3.49 |
| % | % | Custos diretos complementares | 2 % | 79.41 | 1.59 |
|  |  | Custos diretos |  |  | 81.00 |
