# Isolamento térmico pelo exterior de coberturas inclinadas, sobre suporte contínuo de concreto

- Propriedade do ficheiro: CYPE INGENIEROS, S.A.
- Formato: FIEBDC-3/2002
- Âmbito geográfico: Brasil
- Moeda: BRL
- Custos indiretos: 3.00 %
- Despesas gerais: 13.00 %
- Lucro: 6.00 %
- IVA: 17.00 %

## N Isolamentos e impermeabilizações

### NA Isolamentos térmicos

#### NAN Coberturas inclinadas

**NAN020** m² Isolamento térmico pelo exterior de coberturas inclinadas, sobre suporte contínuo de concreto.
Isolamento térmico pelo exterior de coberturas inclinadas, sobre suporte contínuo de concreto, formado por: espuma rígida de poliuretano com uma densidade mínima de 35 kg/m³ e 30 mm de espessura média mínima, fabricada "in loco" e projetada sobre a laje de cobertura, recoberta posteriormente com uma camada de regularizaão de argamassa de cimento, confeccionada em obra, dosificação 1:6.
Inclui: Limpeza do suporte. Projeção da espuma de poliuretano. Descarga, espalhamento e nivelamento com réguas da camada de argamassa de regularização.
Critério de medição de projeto: Superfície medida segundo documentação gráfica de Projeto.
Critério de quantitativos de obra: Medir-se-á a superfície realmente executada segundo especificações de Projeto.

| Código | Un | Descrição | Rendimento | Preço | Importância |
|---|---|---|---|---|---|
| mt16poc010b | m² | Espuma rígida de poliuretano projetado "in loco", densidade mínima 35 kg/m³, espessura média mínima 30 mm, aplicado em coberturas inclinadas. (material) | 1.050 | 40.25 | 42.26 |
| mt08aaa010a | m³ | Água. (material) | 0.006 | 3.79 | 0.02 |
| mt01arg005a | t | Areia de pedreira, para argamassa preparada em obra. (material) | 0.033 | 50.71 | 1.67 |
| mt08cem002 | kg | Cimento cinza em sacos. (material) | 5.000 | 0.63 | 3.15 |
| mq08mpa030 | h | Maquinaria para projeção de produtos isolantes. (equipamento) | 0.100 | 62.82 | 6.28 |
| mq06hor010 | h | Betoneira elétrica com uma capacidade de amassamento de 160 l. (equipamento) | 0.019 | 12.69 | 0.24 |
| mo030 | h | Aplicador de produtos isolantes. (mão de obra) | 0.099 | 32.24 | 3.19 |
| mo068 | h | Ajudante de aplicador de produtos isolantes. (mão de obra) | 0.099 | 30.23 | 2.99 |
| mo113 | h | Auxiliar de serviços gerais. (mão de obra) | 0.167 | 27.81 | 4.64 |
| % | % | Custos diretos complementares | 2 % | 64.44 | 1.29 |
|  |  | Custos diretos |  |  | 65.73 |
